# Unitat exterior d'aire condicionat

- Propietat de l'arxiu: CYPE Ingenieros S.A.
- Format: FIEBDC-3/2016
- Programa: Generador de preus de la construcció. CYPE Ingenieros, S.A.
- Data: 02/08/2023
- Divisa: EUR
- Costos indirectes: 3 %
- IVA: 21 %

## I Instal·lacions

### IB Sistemes de climatització

#### IBR Sistema MRV (Haier)

**IBR010** U Unitat exterior d'aire condicionat.
Unitat exterior d'aire condicionat, sistema de volum de refrigerant variable MRV S II, model AU042FNERA "HAIER", compressor DC Twin Rotary amb tecnologia Inverter, potència frigorífica 12,1 kW (temperatura de bulb sec de l'aire interior 27°C, temperatura de bulb humit de l'aire interior 19°C, temperatura de bulb sec de l'aire exterior 35°C, temperatura de bulb humit de l'aire exterior 24°C), potència calorífica 12,1 kW (temperatura de bulb sec de l'aire interior 20°C, temperatura de bulb sec de l'aire exterior 7°C, temperatura de bulb humit de l'aire exterior 6°C), alimentació monofàsica (230V/50Hz), consum elèctric en refrigeració 4,25 kW, consum elèctric en calefacció 4,1 kW, EER 2,85, COP 2,95, SEER 4,9, SCOP 3,5, cabal d'aire 5400 m³/h, pressió sonora 58 dBA, potència sonora 60 dBA, dimensions (amplada x profunditat x altura) 950x370x965 mm, pes 90 kg, diàmetre de connexió de la canonada de gas 15,88 mm, diàmetre de connexió de la canonada de líquid 9,52 mm, refrigerant R-410A, càrrega de refrigerant 3,3 kg, rang de connexió d'unitats interiors del 50% al 130%, nº màxim d'unitats interiors connectables 7, rang de funcionament de temperatura de l'aire exterior en refrigeració des de -15 fins a 50°C, rang de funcionament de temperatura de l'aire exterior en calefacció des de -15 fins a 21°C, longitud màxima de canonada 120 m, longitud màxima entre unitat exterior i unitat interior més allunyada 60 m, diferència màxima d'altura d'instal·lació 30 m entre la unitat exterior i les unitats interiors. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42hai001a | U | Unitat exterior d'aire condicionat, sistema de volum de refrigerant variable MRV S II, model AU042FNERA "HAIER", compressor DC Twin Rotary amb tecnologia Inverter, potència frigorífica 12,1 kW (temperatura de bulb sec de l'aire interior 27°C, temperatura de bulb humit de l'aire interior 19°C, temperatura de bulb sec de l'aire exterior 35°C, temperatura de bulb humit de l'aire exterior 24°C), potència calorífica 12,1 kW (temperatura de bulb sec de l'aire interior 20°C, temperatura de bulb sec de l'aire exterior 7°C, temperatura de bulb humit de l'aire exterior 6°C), alimentació monofàsica (230V/50Hz), consum elèctric en refrigeració 4,25 kW, consum elèctric en calefacció 4,1 kW, EER 2,85, COP 2,95, SEER 4,9, SCOP 3,5, cabal d'aire 5400 m³/h, pressió sonora 58 dBA, potència sonora 60 dBA, dimensions (amplada x profunditat x altura) 950x370x965 mm, pes 90 kg, diàmetre de connexió de la canonada de gas 15,88 mm, diàmetre de connexió de la canonada de líquid 9,52 mm, refrigerant R-410A, càrrega de refrigerant 3,3 kg, rang de connexió d'unitats interiors del 50% al 130%, nº màxim d'unitats interiors connectables 7, rang de funcionament de temperatura de l'aire exterior en refrigeració des de -15 fins a 50°C, rang de funcionament de temperatura de l'aire exterior en calefacció des de -15 fins a 21°C, longitud màxima de canonada 120 m, longitud màxima entre unitat exterior i unitat interior més allunyada 60 m, diferència màxima d'altura d'instal·lació 30 m entre la unitat exterior i les unitats interiors. (material) | 1 | 5512 | 5512.000 |
| mt42www080 | U | Kit d'amortidors antivibració de terra, format per quatre amortidors de cautxú, amb els seus cargols, rosques i volanderes corresponents. (material) | 1 | 8 | 8.000 |
| mo005 | h | Oficial 1ª instal·lador de climatització. (mà d'obra) | 4.978 | 28.39 | 141.325 |
| mo104 | h | Ajudant instal·lador de climatització. (mà d'obra) | 4.978 | 24.43 | 121.613 |
| % | % | Costos directes complementaris | 2 % | 5782.938 | 115.659 |
|  |  | Costos directes |  |  | 5898.597 |
