# Sistema de calefacció i refrigeració per terra radiant, amb capa de morter, "TIEMME"

- Propietat de l'arxiu: CYPE Ingenieros S.A.
- Format: FIEBDC-3/2016
- Programa: Generador de preus de la construcció. CYPE Ingenieros, S.A.
- Data: 17/06/2024
- Divisa: EUR
- Costos indirectes: 3 %
- IVA: 21 %

## I Instal·lacions

### IC Calefacció, refrigeració, climatització i A.C.S.

#### ICE Emissors per aigua per a calefacció i refrigeració

**ICE118** m² Sistema de calefacció i refrigeració per terra radiant, amb capa de morter, "TIEMME".
Sistema de calefacció per terra radiant New Classic Graphite "TIEMME", format per làmina de polietilè, de 0,2 mm d'espessor, 4503, panell aïllant de poliestirè expandit (EPS) amb grafit, amb làmina rígida de poliestirè (PS) amb pius de 0,16 mm d'espessor i color verd, de dimensió útil 1200x800 mm i espessor 10 mm, espessor total 34 mm, gruix total equivalent 15,7 mm, resistència a compressió 250 kPa, densitat 40 kg/m³, 4500GRF, perfil de polietilè expandit, amb cinta autoadhesiva, de 90 mm d'altura, 4508, tub de polietilè reticulat d'alta densitat (PE-Xb) amb barrera d'oxigen (EVOH), de 16 mm de diàmetre exterior i 1,8 mm de gruix, COBRAPEX EVOH 0200B, grapes de plàstic, 4527 i morter autoanivellant, "TIEMME", CA - C20 - F4 segons UNE-EN 13813, de 50 mm d'espessor. Totalment muntat, connexionat i provat.
Inclou: Preparació i neteja de la superfície de suport. Replanteig de la instal·lació. Estès de la barrera antihumitat. Fixació del sòcol perimetral. Col·locació dels panells. Replanteig de la canonada. Col·locació i fixació de les canonades. Abocat i estès de la capa de morter autoanivellant. Realització de proves de servei.
Criteri d'amidament de projecte: Superfície útil, mesura segons documentació gràfica de Projecte.
Criteri de mesura d'obra: Es mesurarà la superfície realment executada segons especificacions de Projecte.

| Codi | Ut | Descripció | Rendiment | Preu | Import |
|---|---|---|---|---|---|
| mt38tie040a | m² | Làmina de polietilè, de 0,2 mm d'espessor, 4503 "TIEMME", per a formació de barrera antihumitat. (material) | 1 | 3.28 | 3.280 |
| mt38tie010a | m | Banda base de polietilè expandit amb una cara adhesiva de 100 mm i làmina de polietilè de col·locació vertical de 140x5 mm, 4507 "TIEMME", per a formació de sòcol perimetral. (material) | 0.6 | 2.23 | 1.338 |
| mt38tie060a | m | Perfil de polietilè expandit, amb cinta autoadhesiva, de 90 mm d'altura, 4508 "TIEMME", subministrat en peces de 2 m de longitud, per a formació de junt de dilatació. (material) | 0.05 | 10.35 | 0.518 |
| mt17tie010f | m² | Panell aïllant de poliestirè expandit (EPS) amb grafit, amb làmina rígida de poliestirè (PS) amb pius de 0,16 mm d'espessor i color verd, de dimensió útil 1200x800 mm i espessor 10 mm, espessor total 34 mm, gruix total equivalent 15,7 mm, resistència a compressió 250 kPa, densitat 40 kg/m³, 4500GRF "TIEMME", amb propagació retardada de la flama Euroclasse E, encadellat en el perímetre, pas de 50 mm. (material) | 1 | 33.61 | 33.610 |
| mt37tie010aa | m | Tub de polietilè reticulat d'alta densitat (PE-Xb) amb barrera d'oxigen (EVOH), de 16 mm de diàmetre exterior i 1,8 mm de gruix, COBRAPEX EVOH 0200B "TIEMME", pressió nominal 10 bar, temperatura d'ús màxima 95°C a 6 bar, conductivitat tèrmica 0,38 W/(mK), subministrat en rotllos de 120 m de longitud. (material) | 10 | 1.7 | 17.000 |
| mt38tie030a | U | Grapa de plàstic, 4527 "TIEMME", amb aletes d'ancoratge, de 28 mm d'altura. (material) | 20 | 0.39 | 7.800 |
| mt09mal020a | m³ | Morter autoanivellant, CA - C20 - F4 segons UNE-EN 13813, a base de sulfat càlcic, per a espessors de 2,5 a 7,0 cm, utilitzat en anivellació de paviments. (material) | 0.05 | 259.96 | 12.998 |
| mt08aaa010a | m³ | Aigua. (material) | 0.004 | 1.5 | 0.006 |
| mq06pym020 | h | Mescladora-bombadora per morters autoanivellants. (maquinària) | 0.058 | 10.91 | 0.633 |
| mo004 | h | Oficial 1ª calefactor. (mà d'obra) | 0.875 | 29.34 | 25.673 |
| mo103 | h | Ajudant calefactor. (mà d'obra) | 0.875 | 25.25 | 22.094 |
| mo031 | h | Oficial 1ª aplicador de morter autoanivellant. (mà d'obra) | 0.065 | 28.42 | 1.847 |
| mo069 | h | Ajudant aplicador de morter autoanivellant. (mà d'obra) | 0.065 | 25.28 | 1.643 |
| % | % | Costos directes complementaris | 2 % | 128.440 | 2.569 |
|  |  | Costos directes |  |  | 131.009 |

Residus:
- col·locació: mt38tie040a Làmina de polietilè, de 0,2 mm d'espessor, 4503 "TIEMME", per a formació de barrera antihumitat; factor de residu 0.06
- col·locació: mt38tie010a; factor de residu 0.0598316
- col·locació: mt17tie010f; factor de residu 0.024
- col·locació: mt37tie010aa; factor de residu 0.0275067
- col·locació: mt09mal020a; factor de residu 0.0036

## Recursos

**mt38tie040a** m² Làmina de polietilè, de 0,2 mm d'espessor, 4503 "TIEMME", per a formació de barrera antihumitat
Dades tècniques: Cost energètic 27.540 MJ; Emissió de CO2 1.010 kg; Codi LER 17 06 04; Massa de l'element 0.184 kg; Volum 0.000307 m3
Residus:
- embalatge: re170203 Plàstic. (component de residu); rendiment 0.024 kg; Codi LER 17 02 03; Massa de l'element 1 kg; Volum 0.001667 m3

**mt38tie010a** m Banda base de polietilè expandit amb una cara adhesiva de 100 mm i làmina de polietilè de col·locació vertical de 140x5
Dades tècniques: Cost energètic 156.333 MJ; Emissió de CO2 5.546 kg; Codi LER 17 06 04; Massa de l'element 1.14 kg; Volum 0.0019 m3
Residus:
- embalatge: re170203 Plàstic; rendiment 0.001 kg

**mt17tie010f** m² Panell aïllant de poliestirè expandit (EPS) amb grafit
Dades tècniques: Cost energètic 61.045 MJ; Emissió de CO2 2.135 kg; Codi LER 17 06 04; Massa de l'element 0.628 kg; Volum 0.001047 m3
Residus:
- embalatge: re170203 Plàstic; rendiment 0.034 kg

**mt37tie010aa** m Tub de polietilè reticulat d'alta densitat (PE-Xb) amb barrera d'oxigen (EVOH)
Dades tècniques: Cost energètic 9.676 MJ; Emissió de CO2 0.446 kg; Codi LER 17 02 03; Massa de l'element 0.075 kg; Volum 0.000125 m3

**mt09mal020a** m³ Morter autoanivellant
Dades tècniques: Cost energètic 1365.000 MJ; Emissió de CO2 105.000 kg; Codi LER 17 01 01; Massa de l'element 2100 kg; Volum 1.4 m3

**mt08aaa010a** m³ Aigua
Dades tècniques: Cost energètic 60.000 MJ; Emissió de CO2 30.000 kg
