# Canalització de protecció de cablatge d'unitat d'aire condicionat

- Propietat de l'arxiu: CYPE Ingenieros S.A.
- Format: FIEBDC-3/2016
- Programa: Generador de preus de la construcció. CYPE Ingenieros, S.A.
- Data: 17/06/2024
- Divisa: EUR
- Costos indirectes: 3 %
- IVA: 21 %

## I Instal·lacions

### IC Calefacció, refrigeració, climatització i A.C.S.

#### ICN Unitats autònomes de climatització

**ICN016** m Canalització de protecció de cablatge d'unitat d'aire condicionat.
Canalització de protecció de cablejat, encastada, formada per tub de poliamida flexible, corrugat, lliure de halògens, de 16 mm de diàmetre nominal, amb IP547.
Inclou: Replanteig. Estesa i fixació de la canalització de protecció.
Criteri d'amidament de projecte: Longitud mesurada segons documentació gràfica de Projecte.
Criteri de mesura d'obra: Es mesurarà la longitud realment executada segons especificacions de Projecte.

| Codi | Ut | Descripció | Rendiment | Preu | Import |
|---|---|---|---|---|---|
| mt35aia030a | m | Tub corbable de poliamida, exempt d'halògens, transversalment elàstic, corrugat, de color gris, de 16 mm de diàmetre nominal, per a instal·lacions elèctriques en edificis públics i per a evitar emissions de fum i gasos àcids. Resistència a la compressió 320 N, resistència a l'impacte 2 joules, temperatura de treball -5°C fins 90°C, amb grau de protecció IP547 segons UNE 20324, no propagador de la flama. Segons UNE-EN 61386-1 i UNE-EN 61386-22. (material) | 1 | 0.98 | 0.980 |
| mo003 | h | Oficial 1ª electricista. (mà d'obra) | 0.026 | 29.34 | 0.763 |
| mo102 | h | Ajudant electricista. (mà d'obra) | 0.026 | 25.25 | 0.657 |
| % | % | Costos directes complementaris | 2 % | 2.400 | 0.048 |
|  |  | Costos directes |  |  | 2.448 |

Residus:
- col·locació: mt35aia030a; factor de residu 0.0275

## Recursos

**mt35aia030a** m Tub corbable de poliamida
Dades tècniques: Cost energètic 9.688 MJ; Emissió de CO2 0.481 kg; Codi LER 17 02 03; Massa de l'element 0.1 kg; Volum 0.000167 m3
