# Visera contra la pluja per a conducte circular

- Propietat de l'arxiu: CYPE Ingenieros S.A.
- Format: FIEBDC-3/2016
- Programa: Generador de preus de la construcció. CYPE Ingenieros, S.A.
- Data: 17/06/2024
- Divisa: EUR
- Costos indirectes: 3 %
- IVA: 21 %

## I Instal·lacions

### IC Calefacció, refrigeració, climatització i A.C.S.

#### ICR Sistemes de conducció d'aire

**ICR130** U Visera contra la pluja per a conducte circular.
Visera contra la pluja d'acer galvanitzat, per a conducte de 315 mm de diàmetre, amb malla de protecció contra l'entrada de fulles i ocells.
Inclou: Col·locació i fixació de la visera.
Criteri d'amidament de projecte: Nombre d'unitats previstes, segons documentació gràfica de Projecte.
Criteri de mesura d'obra: Es mesurarà el nombre d'unitats realment executades segons especificacions de Projecte.

| Codi | Ut | Descripció | Rendiment | Preu | Import |
|---|---|---|---|---|---|
| mt42svs500gg | U | Visera contra la pluja d'acer galvanitzat, per a conducte de 315 mm de diàmetre, amb malla de protecció contra l'entrada de fulles i ocells. (material) | 1 | 87.07 | 87.070 |
| mo005 | h | Oficial 1ª instal·lador de climatització. (mà d'obra) | 0.13 | 29.34 | 3.814 |
| mo104 | h | Ajudant instal·lador de climatització. (mà d'obra) | 0.13 | 25.25 | 3.283 |
| % | % | Costos directes complementaris | 2 % | 94.167 | 1.883 |
|  |  | Costos directes |  |  | 96.050 |

## Recursos

**mt42svs500gg** U Visera contra la pluja d'acer galvanitzat
Dades tècniques: Cost energètic 5.956 MJ; Emissió de CO2 0.396 kg
Residus:
- embalatge: re150101 Envasos de paper i cartró. (component de residu); rendiment 0.122 kg; Codi LER 15 01 01; Massa de l'element 1 kg; Volum 0.001333 m3
- embalatge: re170203 Plàstic. (component de residu); rendiment 0.061 kg; Codi LER 17 02 03; Massa de l'element 1 kg; Volum 0.001667 m3
