# Lluminària tipus Downlight. Instal·lació en superfície

- Propietat de l'arxiu: CYPE Ingenieros S.A.
- Format: FIEBDC-3/2016
- Programa: Generador de preus de la construcció. CYPE Ingenieros, S.A.
- Data: 02/08/2023
- Divisa: EUR
- Costos indirectes: 3 %
- IVA: 21 %

## I Instal·lacions

### II Il·luminació

#### III Interior

**III110** U Lluminària tipus Downlight. Instal·lació en superfície.
Lluminària circular de sostre Downlight, de 240 mm de diàmetre i 150 mm d'altura, per a 2 làmpades fluorescents compactes dobles TC-D de 26 W; cos interior de xapa d'acer, acabat termoesmaltat, de color blanc; reflector d'alumini amb acabat especular; aïllament classe F. Instal·lació en superfície. Inclús làmpades.
Inclou: Replanteig. Muntatge, connexionat i comprovació del seu correcte funcionament.
Criteri d'amidament de projecte: Nombre d'unitats previstes, segons documentació gràfica de Projecte.
Criteri de mesura d'obra: Es mesurarà el nombre d'unitats realment executades segons especificacions de Projecte.

| Codi | Ut | Descripció | Rendiment | Preu | Import |
|---|---|---|---|---|---|
| mt34lyd010d | U | Lluminària circular de sostre Downlight, de 240 mm de diàmetre i 150 mm d'altura, per a 2 làmpades fluorescents compactes dobles TC-D de 26 W; cos interior de xapa d'acer, acabat termoesmaltat, de color blanc; reflector d'alumini amb acabat especular; aïllament classe F. (material) | 1 | 208.61 | 208.610 |
| mt34tuf020o | U | Làmpada fluorescent compacta TC-D de 26 W. (material) | 2 | 5.14 | 10.280 |
| mo003 | h | Oficial 1ª electricista. (mà d'obra) | 0.193 | 28.39 | 5.479 |
| mo102 | h | Ajudant electricista. (mà d'obra) | 0.193 | 24.43 | 4.715 |
| % | % | Costos directes complementaris | 2 % | 229.084 | 4.582 |
|  |  | Costos directes |  |  | 233.666 |

## Recursos

**mt34lyd010d** U Lluminària circular de sostre Downlight
Dades tècniques: Cost energètic 136.685 MJ; Emissió de CO2 9.773 kg
Residus:
- embalatge: re150101 Envasos de paper i cartró. (component de residu); rendiment 0.18 kg; Codi LER 15 01 01; Massa de l'element 1 kg; Volum 0.001333 m3
- embalatge: re170203 Plàstic. (component de residu); rendiment 0.09 kg; Codi LER 17 02 03; Massa de l'element 1 kg; Volum 0.001667 m3
