# Lluminària de peu

- Propietat de l'arxiu: CYPE Ingenieros S.A.
- Format: FIEBDC-3/2016
- Programa: Generador de preus de la construcció. CYPE Ingenieros, S.A.
- Data: 02/08/2023
- Divisa: EUR
- Costos indirectes: 3 %
- IVA: 21 %

## I Instal·lacions

### II Il·luminació

#### III Interior

**III180** U Lluminària de peu.
Lluminària de peu orientable, de 725x220x55 mm, per a 1 làmpada fluorescent TC-L de 55 W, amb cos de lluminària d'alumini, imitació titani; difusor acrílic microprismàtic de llum directa i difusor acrílic transparent de llum indirecta; protecció IP20 i aïllament classe F; detector de moviment; interruptor amb cèl·lula fotoelèctrica, màstil de 1,8 m d'altura i base quadrada d'acer inoxidable. Inclús làmpades.
Inclou: Muntatge, connexionat i comprovació del seu correcte funcionament.
Criteri d'amidament de projecte: Nombre d'unitats previstes, segons documentació gràfica de Projecte.
Criteri de mesura d'obra: Es mesurarà el nombre d'unitats realment executades segons especificacions de Projecte.

| Codi | Ut | Descripció | Rendiment | Preu | Import |
|---|---|---|---|---|---|
| mt34lyd150a | U | Lluminària de peu orientable, de 725x220x55 mm, per a 1 làmpada fluorescent TC-L de 55 W, amb cos de lluminària d'alumini, imitació titani; difusor acrílic microprismàtic de llum directa i difusor acrílic transparent de llum indirecta; protecció IP20 i aïllament classe F; detector de moviment; interruptor amb cèl·lula fotoelèctrica, màstil de 1,8 m d'altura i base quadrada d'acer inoxidable. (material) | 1 | 805.49 | 805.490 |
| mt34tuf020j | U | Làmpada fluorescent compacta TC-L de 55 W. (material) | 1 | 6.35 | 6.350 |
| mo003 | h | Oficial 1ª electricista. (mà d'obra) | 0.129 | 28.39 | 3.662 |
| mo102 | h | Ajudant electricista. (mà d'obra) | 0.129 | 24.43 | 3.151 |
| % | % | Costos directes complementaris | 2 % | 818.653 | 16.373 |
|  |  | Costos directes |  |  | 835.026 |

## Recursos

**mt34lyd150a** U Lluminària de peu orientable
Dades tècniques: Cost energètic 57.702 MJ; Emissió de CO2 3.954 kg
Residus:
- embalatge: re150101 Envasos de paper i cartró. (component de residu); rendiment 0.18 kg; Codi LER 15 01 01; Massa de l'element 1 kg; Volum 0.001333 m3
- embalatge: re170203 Plàstic. (component de residu); rendiment 0.09 kg; Codi LER 17 02 03; Massa de l'element 1 kg; Volum 0.001667 m3
