# Aïllament tèrmic en tancaments de doble full de fàbrica

- Propietat de l'arxiu: CYPE INGENIEROS, S.A.
- Format: FIEBDC-3/2002
- Divisa: EUR
- Costos indirectes: 3.00 %
- IVA: 21.00 %

**NAE010** m² Aïllament tèrmic en tancaments de doble full de fàbrica, reomplint l'interior de la càmera d'aire de 50 mm de gruix mitjà, per injecció, des de l'interior, d'escuma de poliuretà de baixa densitat, de 12 a 18 kg/m³ i conductivitat tèrmica 0,038 W/(mK).
Aïllament tèrmic en tancaments de doble full de fàbrica, reomplint l'interior de la càmera d'aire de 50 mm de gruix mitjà, per injecció, des de l'interior, d'escuma de poliuretà de baixa densitat, de 12 a 18 kg/m³ i conductivitat tèrmica 0,038 W/(mK).
Inclou: Realització de trepants en el parament. Protecció dels elements de l'entorn que puguin veure's afectats durant els treballs d'injecció. Injecció de l'aïllament. Tapat dels trepants. Neteja final.
Criteri d'amidament de projecte: Superfície mesurada segons documentació gràfica de Projecte.
Criteri de mesura d'obra: Es mesurarà la superfície realment executada segons especificacions de Projecte.

| Codi | Ut | Descripció | Rendiment | Preu | Import |
|---|---|---|---|---|---|
| mt16pop020b | m² | Escuma de poliuretà injectada "in situ", densitat de 12 a 18 kg/m³ i conductivitat tèrmica 0,038 W/(mK), segons UNE-EN 14315-1; per al reomplert de càmera d'aire de 50 mm de gruix mitjà, en tancaments de doble full de fàbrica. (material) | 1.000 | 3.23 | 3.23 |
| mt09moe080a | kg | Morter de ciment, color gris, compost de ciment, àrids seleccionats i additius, tipus GP CSIII W2 segons UNE-EN 998-1. (material) | 0.600 | 0.21 | 0.13 |
| mq08mpa040 | h | Maquinària per a injecció d'aïllament en cambres d'aire. (maquinària) | 0.094 | 12.00 | 1.13 |
| mo030 | h | Oficial 1ª aplicador de productes aïllants. (mà d'obra) | 0.124 | 25.08 | 3.11 |
| mo068 | h | Ajudant aplicador de productes aïllants. (mà d'obra) | 0.124 | 22.78 | 2.82 |
| % | % | Costos directes complementaris | 2 % | 10.42 | 0.21 |
|  |  | Costos directes |  |  | 10.63 |
