# Aïllament tèrmic de fronts de forjat i pilars embeguts en el gruix de la façana

- Propietat de l'arxiu: CYPE INGENIEROS, S.A.
- Format: FIEBDC-3/2002
- Divisa: EUR
- Costos indirectes: 3.00 %
- IVA: 21.00 %

**NAJ010** m² Aïllament tèrmic de fronts de forjat i pilars embeguts en el gruix de la façana, format per panell rígid de poliestirè extrudit, de superfície rugosa acanalada i mecanitzat lateral encadellat i recte, de 40 mm d'espessor, resistència a compressió >= 500 kPa, clavat a l'encofrat de l'estructura abans de formigonar.
Subministrament i col·locació d'aïllament tèrmic de fronts de forjat i pilars embeguts en el gruix de la façana, format per panell rígid de poliestirè extrudit, de superfície rugosa acanalada i mecanitzat lateral encadellat i recte, de 40 mm d'espessor, resistència a compressió >= 500 kPa, resistència tèrmica 1,2 m²K/W, conductivitat tèrmica 0,034 W/(mK). Inclús p/p de talls, inserció prèvia en l'aïllant de tacs de plàstic de 90 mm de longitud, amb cap ample de 30 mm de diàmetre, abans de la seva col·locació com a fons d'encofrat, i clavat de l'aïllant a l'encofrat de l'estructura a formigonar, amb puntes metálicas de cap ample.
Inclou: Preparació i tallat de l'aïllant. Inserció de tacs de plàstic en l'aïllant. Fixació de l'aïllant a l'encofrat.
Criteri d'amidament de projecte: Superfície mesurada segons documentació gràfica de Projecte.
Criteri de mesura d'obra: Es mesurarà la superfície realment executada segons especificacions de Projecte.

| Codi | Ut | Descripció | Rendiment | Preu | Import |
|---|---|---|---|---|---|
| mt16pxa010eb | m² | Panell rígid de poliestirè extrudit, segons UNE-EN 13164, de superfície rugosa acanalada i mecanitzat lateral encadellat i recte, de 40 mm d'espessor, resistència a compressió >= 500 kPa, resistència tèrmica 1,2 m²K/W, conductivitat tèrmica 0,034 W/(mK), Euroclasse E de reacció al foc, amb codi de designació XPS-EN 13164-T1-CS(10/Y)500-DLT(2)5-DS(TH)-WL(T)0,7-WD(V)3-FT2. (material) | 1.050 | 5.10 | 5.36 |
| mt16aaa021a | U | Tac d'expansió i clau de polipropilè, amb cèrcol d'estanquitat, per a fixació mecànica de panells aïllants. (material) | 15.000 | 0.08 | 1.20 |
| mt08var070 | kg | Puntes metàl·liques de cap ample. (material) | 0.150 | 1.83 | 0.27 |
| mo054 | h | Oficial 1ª muntador d'aïllaments. (mà d'obra) | 0.194 | 24.08 | 4.67 |
| mo101 | h | Ajudant muntador d'aïllaments. (mà d'obra) | 0.194 | 20.68 | 4.01 |
| % | % | Costos directes complementaris | 2 % | 15.51 | 0.31 |
|  |  | Costos directes |  |  | 15.82 |
