# Aïllament tèrmic de fronts de forjat i pilars embeguts en el gruix de la façana

- Propietat de l'arxiu: CYPE INGENIEROS, S.A.
- Format: FIEBDC-3/2002
- Divisa: EUR
- Costos indirectes: 3.00 %
- IVA: 21.00 %

**NAJ010** m² Aïllament tèrmic de fronts de forjat i pilars embeguts en el gruix de la façana, format per panell rígid de poliestirè extrudit, de superfície rugosa acanalada i mecanitzat lateral encadellat i recte, de 30 mm d'espessor, resistència a compressió >= 500 kPa, fixat amb adhesiu de ciment sobre l'estructura desencofrada.
Subministrament i col·locació d'aïllament tèrmic de fronts de forjat i pilars embeguts en el gruix de la façana, format per panell rígid de poliestirè extrudit, de superfície rugosa acanalada i mecanitzat lateral encadellat i recte, de 30 mm d'espessor, resistència a compressió >= 500 kPa, resistència tèrmica 0,9 m²K/W, conductivitat tèrmica 0,034 W/(mK). Inclús p/p de preparació de la superfície suport, talls i adhesiu de ciment per a la fixació de l'aïllant a l'estructura prèviament desencofrada.
Inclou: Preparació i tallat de l'aïllant. Fixació de l'aïllant a l'estructura amb adhesiu de ciment.
Criteri d'amidament de projecte: Superfície mesurada segons documentació gràfica de Projecte.
Criteri de mesura d'obra: Es mesurarà la superfície realment executada segons especificacions de Projecte.

| Codi | Ut | Descripció | Rendiment | Preu | Import |
|---|---|---|---|---|---|
| mt16pxa010ea | m² | Panell rígid de poliestirè extrudit, segons UNE-EN 13164, de superfície rugosa acanalada i mecanitzat lateral encadellat i recte, de 30 mm d'espessor, resistència a compressió >= 500 kPa, resistència tèrmica 0,9 m²K/W, conductivitat tèrmica 0,034 W/(mK), Euroclasse E de reacció al foc, amb codi de designació XPS-EN 13164-T1-CS(10/Y)500-DLT(2)5-DS(TH)-WL(T)0,7-WD(V)3-FT2. (material) | 1.050 | 3.83 | 4.02 |
| mt16aaa010 | kg | Morter adhesiu per fixació de materials aïllants. (material) | 9.000 | 0.19 | 1.71 |
| mo054 | h | Oficial 1ª muntador d'aïllaments. (mà d'obra) | 0.130 | 24.08 | 3.13 |
| mo101 | h | Ajudant muntador d'aïllaments. (mà d'obra) | 0.130 | 20.68 | 2.69 |
| % | % | Costos directes complementaris | 2 % | 11.55 | 0.23 |
|  |  | Costos directes |  |  | 11.78 |
