# Panell acústic autoportant de llana mineral, rectangular de 1200x300x40 mm, color Blanco, suspès del sostre mitjançant varetes (no incloses en aquest preu)

- Propietat de l'arxiu: CYPE INGENIEROS, S.A.
- Format: FIEBDC-3/2002
- Divisa: EUR
- Costos indirectes: 3.00 %
- IVA: 21.00 %

**NAT100** Ut Panell acústic autoportant de llana mineral, rectangular de 1200x300x40 mm, color Blanco, suspès del sostre mitjançant varetes (no incloses en aquest preu).
Subministrament i muntatge de panell acústic autoportant de llana mineral, de 1200x300x40 mm, revestit per les dues cares amb un vel mineral de color Blanco, acabat amb un marc metàl·lic lacat en color blanc, suspès del sostre mitjançant varetes (no incloses en aquest preu).
Inclou: Col·locació de l'aïllament.
Criteri d'amidament de projecte: Nombre d'unitats previstes, segons documentació gràfica de Projecte.
Criteri de mesura d'obra: Es mesurarà el nombre d'unitats realment executades segons especificacions de Projecte.

| Codi | Ut | Descripció | Rendiment | Preu | Import |
|---|---|---|---|---|---|
| mt12par130acaI | Ut | Panell acústic autoportant de llana mineral, de 1200x300x40 mm, revestit per les dues cares amb un vel mineral de color Blanco, acabat amb un marc metàl·lic lacat en color blanc. (material) | 1.000 | 49.67 | 49.67 |
| mo054 | h | Oficial 1ª muntador d'aïllaments. (mà d'obra) | 0.386 | 24.08 | 9.29 |
| mo101 | h | Ajudant muntador d'aïllaments. (mà d'obra) | 0.064 | 20.68 | 1.32 |
| % | % | Costos directes complementaris | 2 % | 60.28 | 1.21 |
|  |  | Costos directes |  |  | 61.49 |
