# Aïllament acústic a soroll aeri de baixant, amb complexos multicapa

- Propietat de l'arxiu: CYPE Ingenieros S.A.
- Format: FIEBDC-3/2016
- Programa: Generador de preus de la construcció. CYPE Ingenieros, S.A.
- Data: 13/12/2023
- Divisa: EUR
- Costos indirectes: 3 %
- IVA: 21 %

## N Aïllaments e impermeabilitzacions

### NB Aïllaments acústics

#### NBA Canonades i baixants

**NBA020** m Aïllament acústic a soroll aeri de baixant, amb complexos multicapa.
Aïllament acústic a soroll aeri de baixant de 250 mm de diàmetre, realitzat amb complex multicapa, de 18 mm d'espessor, 4,4 kg/m² de massa superficial, format per un feltre tèxtil de 16 mm d'espessor adherit tèrmicament a una làmina viscoelàstica d'alta densitat de 2 mm d'espessor; disposat al voltant de la baixant a forma de camisa aïllant amb brides de plàstic. Inclús cinta viscoelàstica autoadhesiva, per closa de juntes.
Inclou: Neteja de la superfície suport. Tall del rotllo en trams. Folrat de la baixant. Col·locació de les brides. Segellat de junts.
Criteri d'amidament de projecte: Longitud mesurada segons documentació gràfica de Projecte.
Criteri de mesura d'obra: Es mesurarà la longitud realment executada segons especificacions de Projecte.

| Codi | Ut | Descripció | Rendiment | Preu | Import |
|---|---|---|---|---|---|
| mt16ptc030c | m² | Complex multicapa, de 18 mm d'espessor, 4,4 kg/m² de massa superficial, format per un feltre tèxtil de 16 mm d'espessor adherit tèrmicament a una làmina viscoelàstica d'alta densitat de 2 mm d'espessor; amb 55 dB d'índex global de reducció acústica, Rw, proporcionant una reducció del nivell global ponderat de pressió de soroll aeri de 12 dBA. (material) | 0.864 | 10.42 | 9.003 |
| mt16pdg012a | U | Brida de plàstic, per a fixació d'aïllament acústic de baixants. (material) | 3 | 0.17 | 0.510 |
| mt16pnc010a | m | Cinta viscoelàstica autoadhesiva, amb autoprotecció d'alumini, de 50 mm d'amplada i de 1,5 mm d'espessor, per closa de juntes. (material) | 1 | 0.8 | 0.800 |
| mo054 | h | Oficial 1ª muntador d'aïllaments. (mà d'obra) | 0.306 | 28.39 | 8.687 |
| mo101 | h | Ajudant muntador d'aïllaments. (mà d'obra) | 0.306 | 24.46 | 7.485 |
| % | % | Costos directes complementaris | 2 % | 26.485 | 0.530 |
|  |  | Costos directes |  |  | 27.015 |

Residus:
- col·locació: mt16ptc030c; factor de residu 0.0477291
- col·locació: mt16pdg012a Brida de plàstic, per a fixació d'aïllament acústic de baixants; factor de residu 0.07

## Recursos

**mt16ptc030c** m² Complex multicapa
Dades tècniques: Cost energètic 167.117 MJ; Emissió de CO2 5.054 kg; Codi LER 17 03 02; Massa de l'element 4.4 kg; Volum 0.0044 m3
Residus:
- embalatge: re170203 Plàstic. (component de residu); rendiment 0.063 kg; Codi LER 17 02 03; Massa de l'element 1 kg; Volum 0.001667 m3

**mt16pdg012a** U Brida de plàstic, per a fixació d'aïllament acústic de baixants
Dades tècniques: Cost energètic 0.184 MJ; Emissió de CO2 0.009 kg; Codi LER 17 02 03; Massa de l'element 0.0019 kg; Volum 0.000003 m3
