# Barrera de vapor per a tarima flotant de fusta

- Propietat de l'arxiu: CYPE Ingenieros S.A.
- Format: FIEBDC-3/2016
- Programa: Generador de preus de la construcció. CYPE Ingenieros, S.A.
- Data: 06/12/2022
- Divisa: EUR
- Costos indirectes: 3 %
- IVA: 21 %

## N Aïllaments e impermeabilitzacions

### NE Estanquitat

#### NEL Làmines per al control del vapor

**NEL051** m² Barrera de vapor per a tarima flotant de fusta.
Film impermeable de polietilè de baixa densitat (LDPE) de 0,2 mm d'espessor i 200 g/m² de massa superficial, color blanc, de 200 m de gruix d'aire equivalent enfront de la difusió de vapor d'aigua, segons UNE-EN 1931. Col·locació en obra: amb cavalcaments, directament sobre el suport. Inclús cinta autoadhesiva per a segellat de junts.
Inclou: Neteja i preparació de la superfície. Tall i preparació. Segellat de junts.
Criteri d'amidament de projecte: Superfície mesurada segons documentació gràfica de Projecte.
Criteri de mesura d'obra: Es mesurarà la superfície realment executada segons especificacions de Projecte.

| Codi | Ut | Descripció | Rendiment | Preu | Import |
|---|---|---|---|---|---|
| mt16png020f | m² | Film impermeable de polietilè de baixa densitat (LDPE) de 0,2 mm d'espessor i 200 g/m² de massa superficial, color blanc, de 200 m de gruix d'aire equivalent enfront de la difusió de vapor d'aigua, segons UNE-EN 1931. (material) | 1.15 | 1.13 | 1.300 |
| mt16aaa030 | m | Cinta autoadhesiva per closa de juntes. (material) | 0.44 | 0.3 | 0.132 |
| mo025 | h | Oficial 1ª instal·lador de paviments de fusta. (mà d'obra) | 0.013 | 27.5 | 0.358 |
| mo063 | h | Ajudant instal·lador de paviments de fusta. (mà d'obra) | 0.013 | 24.46 | 0.318 |
| % | % | Costos directes complementaris | 2 % | 2.108 | 0.042 |
|  |  | Costos directes |  |  | 2.150 |

Residus:
- col·locació: mt16png020f; factor de residu 0.06

## Recursos

**mt16png020f** m² Film impermeable de polietilè de baixa densitat (LDPE) de 0,2 mm d'espessor i 200 g/m² de massa superficial
Dades tècniques: Cost energètic 29.733 MJ; Emissió de CO2 1.087 kg; Codi LER 17 06 04; Massa de l'element 0.2 kg; Volum 0.000333 m3
Residus:
- embalatge: re170203 Plàstic. (component de residu); rendiment 0.024 kg; Codi LER 17 02 03; Massa de l'element 1 kg; Volum 0.001667 m3
