# Impermeabilització d'acabat superior d'ampit i façana, realitzada mitjançant revestiment elàstic impermeabilitzant color gris, aplicat a corró en tres mans

- Propietat de l'arxiu: CYPE INGENIEROS, S.A.
- Format: FIEBDC-3/2002
- Divisa: EUR
- Costos indirectes: 3.00 %
- IVA: 21.00 %

**NIF040** m² Impermeabilització d'acabat superior d'ampit i façana, realitzada mitjançant revestiment elàstic impermeabilitzant color gris, aplicat a corró en tres mans.
Formació d'impermeabilització d'acabat superior d'ampit i façana, realitzada mitjançant aplicació de tres mans de revestiment elàstic impermeabilitzant color gris, compost de polímers sintètics en dispersió, càrregues i pigments minerals i fibres, la primera mà diluïda amb un 15 a 20% d'aigua i les següents sense diluir, preparat per rebre l'element de protecció (no inclòs en aquest preu). Fins i tot p/p de neteja i preparació de la superfície suport.
Inclou: Neteja i preparació de la superfície en la què ha d'aplicar-se la impermeabilització. Aplicació de l'impermeabilitzant.
Criteri d'amidament de projecte: Superfície mesurada segons documentació gràfica de Projecte.
Criteri de mesura d'obra: Es mesurarà la superfície realment executada segons especificacions de Projecte.

| Codi | Ut | Descripció | Rendiment | Preu | Import |
|---|---|---|---|---|---|
| mt28mic030b | kg | Revestiment elàstic impermeabilitzant color gris, compost de polímers sintètics en dispersió, càrregues i pigments minerals i fibres. (material) | 2.250 | 3.70 | 8.33 |
| mo032 | h | Oficial 1ª aplicador de productes impermeabilitzants. (mà d'obra) | 0.133 | 23.78 | 3.16 |
| mo070 | h | Ajudant aplicador de productes impermeabilitzants. (mà d'obra) | 0.133 | 21.14 | 2.81 |
| % | % | Costos directes complementaris | 2 % | 14.30 | 0.29 |
|  |  | Costos directes |  |  | 14.59 |
