# Suport discontinu, d'envans alleugerits, per a tauler en coberta inclinada

- Propietat de l'arxiu: CYPE Ingenieros S.A.
- Format: FIEBDC-3/2016
- Programa: Generador de preus de la construcció. CYPE Ingenieros, S.A.
- Data: 30/07/2024
- Divisa: EUR
- Costos indirectes: 3 %
- IVA: 21 %

## Q Cobertes

### QU Components de cobertes inclinades i corbes

#### QUG Formació de pendents

**QUG010** m² Suport discontinu, d'envans alleugerits, per a tauler en coberta inclinada.
Suport discontinu, d'envans alleugerits de maó ceràmic buit de 29x14x9 cm rebut amb morter de ciment industrial, color gris, M-5, subministrat a granel, amb un percentatge d'alleugeriment del 25% i rematat superiorment amb mestres de pasta de ciment ràpid, per a tauler en coberta inclinada. Inclús paper kraft per a desolidarització de la unió entre l´envà alleugerit i el tauler.
Inclou: Neteja i preparació de la superfície suport. Replanteig dels pendents i traçat de tremujals, aiguafons i juntes. Col·locació i aplomat de mires de referència. Estesa de fils entre mires. Execució dels envans alleugerits. Reglejat de l'acabat dels envans alleugerits per a rebre el tauler. Col·locació de les cintes de paper sobre els envans alleugerits.
Criteri d'amidament de projecte: Superfície mesurada segons documentació gràfica de Projecte, deduint els buits de superfície major de 1 m².
Criteri de mesura d'obra: Es mesurarà la superfície realment executada segons especificacions de Projecte, deduint els buits de superfície major de 1 m².

| Codi | Ut | Descripció | Rendiment | Preu | Import |
|---|---|---|---|---|---|
| mt04lcc010c | U | Maó ceràmic buit (totxana), per revestir, 29x14x9 cm, per a ús en fàbrica protegida (peça P), densitat 805 kg/m³, segons UNE-EN 771-1. (material) | 18.113 | 0.35 | 6.340 |
| mt08aaa010a | m³ | Aigua. (material) | 0.004 | 1.5 | 0.006 |
| mt09mif010cb | t | Morter industrial per a obra de paleta, de ciment, color gris, categoria M-5 (resistència a compressió 5 N/mm²), subministrat a granel, segons UNE-EN 998-2. (material) | 0.014 | 50.2 | 0.703 |
| mt09pce030 | kg | Ciment ràpid CNR4 segons UNE 80309, en sacs. (material) | 1.502 | 0.18 | 0.270 |
| mt13blw200 | m² | Paper kraft. (material) | 0.1 | 0.21 | 0.021 |
| mq06mms010 | h | Mesclador continu amb sitja, per a morter industrial en sec, subministrat a granel. (maquinària) | 0.061 | 1.94 | 0.118 |
| mo020 | h | Oficial 1ª construcció. (mà d'obra) | 0.787 | 28.42 | 22.367 |
| mo113 | h | Peó ordinari construcció. (mà d'obra) | 0.459 | 23.81 | 10.929 |
| % | % | Costos directes complementaris | 2 % | 40.754 | 0.815 |
|  |  | Costos directes |  |  | 41.569 |

Residus:
- col·locació: mt04lcc010c; factor de residu 0.0310799
- col·locació: mt09mif010cb; factor de residu 0.0189
- col·locació: mt09pce030 Ciment ràpid CNR4 segons UNE 80309, en sacs; factor de residu 0.0063
- col·locació: mt13blw200 Paper kraft; factor de residu 0.044

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3

**mt09pce030** kg Ciment ràpid CNR4 segons UNE 80309, en sacs
Dades tècniques: Cost energètic 7.174 MJ; Emissió de CO2 0.904 kg; Codi LER 17 01 01; Massa de l'element 1 kg; Volum 0.000667 m3
Residus:
- embalatge: re150101 Envasos de paper i cartró. (component de residu); rendiment 0.014 kg; Codi LER 15 01 01; Massa de l'element 1 kg; Volum 0.001333 m3
- embalatge: re170201 Fusta; rendiment 0.001 kg
- embalatge: re170203 Plàstic; rendiment 0.003 kg

**mt13blw200** m² Paper kraft
Dades tècniques: Cost energètic 0.024 MJ; Emissió de CO2 0.037 kg; Codi LER 20 01 01; Massa de l'element 0.044 kg; Volum 0.000059 m3
