# Cobertura de plaques de policarbonat cel·lular "ONDULINE"

- Propietat de l'arxiu: CYPE Ingenieros S.A.
- Format: FIEBDC-3/2016
- Programa: Generador de preus de la construcció. CYPE Ingenieros, S.A.
- Data: 30/07/2024
- Divisa: EUR
- Costos indirectes: 3 %
- IVA: 21 %

## Q Cobertes

### QU Components de cobertes inclinades i corbes

#### QUP De plaques de policarbonat

**QUP023** m² Cobertura de plaques de policarbonat cel·lular "ONDULINE".
Cobertura de plaques translúcides planes de policarbonat cel·lular, PC Celular "ONDULINE", de 10 mm d'espessor, amb una transmissió de lluminositat del 90%, fixades mecànicament sobre entramat lleuger metàl·lic o de fusta, a coberta inclinada, amb una pendent major del 10%. Inclús accessoris de fixació de les plaques, perfils en H de policarbonat per a la unió entre plaques, perfils en U de policarbonat per al tancament lateral de les plaques, cinta autoadhesiva microperforada d'alumini per al segellat de les vores inferiors de les plaques, cinta autoadhesiva d'alumini per al segellat de les vores superiors de les plaques i silicona neutra oxímica, per closa de juntes.
Criteri de valoració econòmica: El preu no inclou la superfície suport ni la resolució de punts singulars.
Inclou: Replanteig de les plaques per faldó. Col·locació de les peces per a recolzament de les plaques. Tall, preparació i col·locació de les plaques. Fixación mecànic de les plaques. Segellat de junts.
Criteri d'amidament de projecte: Superfície mesurada en veritable magnitud, segons documentació gràfica de Projecte.
Criteri de mesura d'obra: Es mesurarà, en veritable magnitud, la superfície realment executada segons especificacions de Projecte.

| Codi | Ut | Descripció | Rendiment | Preu | Import |
|---|---|---|---|---|---|
| mt13lpo110s | m² | Placa translúcida plana de policarbonat cel·lular, PC Celular "ONDULINE", de 10 mm d'espessor, amb una transmissió de lluminositat del 90% i amb tractament als rajos UV en la seva cara exterior. (material) | 1 | 18.03 | 18.030 |
| mt13lpo155 | U | Kit d'accessoris de fixació, per a plaques planes de policarbonat cel·lular, en cobertes inclinades, format per cargols autoroscants d'acer inoxidable, volandera d'alumini i EPDM i peces de protecció de polipropilè per col·locar a pressió. (material) | 0.15 | 12.64 | 1.896 |
| mt13lpo112g | m | Perfil en H de policarbonat "ONDULINE", de 10 mm d'espessor, per a la unió de plaques translúcides planes de policarbonat cel·lular. (material) | 0.51 | 5.93 | 3.024 |
| mt13lpo114g | m | Perfil en U de policarbonat "ONDULINE", de 10 mm d'espessor, per al tancament lateral de plaques translúcides planes de policarbonat cel·lular. (material) | 0.33 | 2.05 | 0.677 |
| mt13lpo165b | m | Cinta autoadhesiva d'alumini "ONDULINE", de 25 mm d'amplada, per a segellat de vores superiors de plaques planes de policarbonat cel·lular, per a evitar l'entrada de brutícia a l'interior de les plaques. (material) | 0.165 | 0.36 | 0.059 |
| mt13lpo160b | m | Cinta autoadhesiva microperforada d'alumini "ONDULINE", de 25 mm d'amplada, per a segellat de vores inferiors de plaques planes de policarbonat cel·lular, com a protecció antihumitat i per a evitar l'entrada de brutícia a l'interior de les plaques. (material) | 0.165 | 0.91 | 0.150 |
| mt22www050a | U | Cartutx de 300 ml de silicona neutra oxímica, d'elasticitat permanent i enduriment ràpid, color blanc, rang de temperatura de treball de -60 a 150°C, amb resistència als rajos UV, duresa Shore A aproximada de 22, segons UNE-EN ISO 868 i elongació a ruptura >= 800%, segons UNE-EN ISO 8339. (material) | 0.33 | 4.73 | 1.561 |
| mo051 | h | Oficial 1ª muntador de tancaments industrials. (mà d'obra) | 0.118 | 29.34 | 3.462 |
| mo098 | h | Ajudant muntador de tancaments industrials. (mà d'obra) | 0.118 | 25.28 | 2.983 |
| % | % | Costos directes complementaris | 2 % | 31.842 | 0.637 |
|  |  | Costos directes |  |  | 32.479 |

Residus:
- col·locació: mt13lpo165b; factor de residu 0.048
- col·locació: mt13lpo160b; factor de residu 0.048
- col·locació: mt22www050a; factor de residu 0.06

## Recursos

**mt13lpo110s** m² Placa translúcida plana de policarbonat cel·lular
Dades tècniques: Cost energètic 197.102 MJ; Emissió de CO2 13.536 kg
Residus:
- embalatge: re150101 Envasos de paper i cartró. (component de residu); rendiment 0.06 kg; Codi LER 15 01 01; Massa de l'element 1 kg; Volum 0.001333 m3

**mt13lpo114g** m Perfil en U de policarbonat "ONDULINE"
Dades tècniques: Cost energètic 226.576 MJ; Emissió de CO2 15.493 kg
Residus:
- embalatge: re170203 Plàstic. (component de residu); rendiment 0.006 kg; Codi LER 17 02 03; Massa de l'element 1 kg; Volum 0.001667 m3

**mt13lpo165b** m Cinta autoadhesiva d'alumini "ONDULINE"
Dades tècniques: Cost energètic 3.059 MJ; Emissió de CO2 0.214 kg; Codi LER 17 04 02; Massa de l'element 0.023 kg; Volum 0.000015 m3
Residus:
- embalatge: re170203 Plàstic; rendiment 0.005 kg

**mt13lpo160b** m Cinta autoadhesiva microperforada d'alumini "ONDULINE"
Dades tècniques: Cost energètic 3.059 MJ; Emissió de CO2 0.214 kg; Codi LER 17 04 02; Massa de l'element 0.023 kg; Volum 0.000015 m3
Residus:
- embalatge: re170203 Plàstic; rendiment 0.005 kg

**mt22www050a** U Cartutx de 300 ml de silicona neutra oxímica
Dades tècniques: Cost energètic 61.288 MJ; Emissió de CO2 2.605 kg; Codi LER 17 09 04; Massa de l'element 0.3 kg; Volum 0.0002 m3
Residus:
- embalatge: re170203 Plàstic; rendiment 0.1 kg
