# Xapat amb plaques de pedra natural fixades amb adhesiu cimentós

- Propietat de l'arxiu: CYPE Ingenieros S.A.
- Format: FIEBDC-3/2016
- Programa: Generador de preus de la construcció. CYPE Ingenieros, S.A.
- Data: 13/12/2023
- Divisa: EUR
- Costos indirectes: 3 %
- IVA: 21 %

## R Revestiments i extradossats

### RA De peces rígides en paraments verticals

#### RAP De pedra natural

**RAP003** m² Xapat amb plaques de pedra natural fixades amb adhesiu cimentós.
Xapat en parament vertical, fins a 3 m d'altura, amb plaques de granit Gris Quintana, acabat polit, de 40x40x2 cm, enganxades al parament suport amb adhesiu cimentós millorat, C2 TE, amb lliscament reduït i temps obert ampliat, gris, rejuntat amb morter de junts cimentós, CG1, per a junta mínima (entre 1,5 i 3 mm), amb la mateixa tonalitat de les peces. Inclús preparació prèvia de les plaques i el parament suport, formació de caixes, talls, rematades de cantells, realització de trobades amb altres materials, juntes, creueres de PVC i peces especials.
Inclou: Replantejament de les plaques en el parament conforme l'especejament indicat. Preparació de la pedra natural i del parament a revestir. Estesa de la pasta adhesiva sobre el parament. Col·locació de plaques per filades, disposant creuetes de plàstic en els vèrtex. Comprovació de l'aplomat, nivell i alineació de la filada de plaques. Col·locació de les següents filades. Rejuntat. Neteja final del parament.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt18bgn010aab | m² | Placa de granit nacional, Gris Quintana, 40x40x2 cm, acabat polit, segons UNE-EN 1469. (material) | 1.05 | 47.5 | 49.875 |
| mt09mcr021q | kg | Adhesiu cimentós millorat, C2 TE, amb lliscament reduït i temps obert ampliat, segons UNE-EN 12004, color gris. (material) | 2.5 | 0.6 | 1.500 |
| mt18acc050b | U | Creuetes de PVC per a separació entre 3 i 15 mm. (material) | 12 | 0.03 | 0.360 |
| mt09mcr060c | kg | Morter de junts cimentós, CG1, per a junta mínima entre 1,5 i 3 mm, segons UNE-EN 13888. (material) | 0.1 | 0.7 | 0.070 |
| mo022 | h | Oficial 1ª col·locador de pedra natural. (mà d'obra) | 1.065 | 27.5 | 29.288 |
| mo060 | h | Ajudant col·locador de pedra natural. (mà d'obra) | 1.065 | 24.46 | 26.050 |
| % | % | Costos directes complementaris | 2 % | 107.143 | 2.143 |
|  |  | Costos directes |  |  | 109.286 |

Residus:
- col·locació: mt18bgn010aab Placa de granit nacional, Gris Quintana, 40x40x2 cm, acabat polit, segons UNE-EN 1469; factor de residu 0.0290862
- col·locació: mt09mcr021q Adhesiu cimentós millorat, C2 TE, amb lliscament reduït i temps obert ampliat, segons UNE-EN 12004, color gris; factor de residu 0.07
- col·locació: mt09mcr060c Morter de junts cimentós, CG1, per a junta mínima entre 1,5 i 3 mm, segons UNE-EN 13888; factor de residu 0.07

## Recursos

**mt18bgn010aab** m² Placa de granit nacional, Gris Quintana, 40x40x2 cm, acabat polit, segons UNE-EN 1469
Dades tècniques: Cost energètic 122.160 MJ; Emissió de CO2 4.208 kg; Codi LER 01 04 13; Massa de l'element 52 kg; Volum 0.034667 m3
Residus:
- embalatge: re170201 Fusta. (component de residu); rendiment 0.033 kg; Codi LER 17 02 01; Massa de l'element 1 kg; Volum 0.000909 m3
- embalatge: re170203 Plàstic. (component de residu); rendiment 0.023 kg; Codi LER 17 02 03; Massa de l'element 1 kg; Volum 0.001667 m3

**mt09mcr021q** kg Adhesiu cimentós millorat, C2 TE, amb lliscament reduït i temps obert ampliat, segons UNE-EN 12004, color gris
Dades tècniques: Cost energètic 3.871 MJ; Emissió de CO2 0.344 kg; Codi LER 17 09 04; Massa de l'element 1 kg; Volum 0.000667 m3
Residus:
- embalatge: re170203 Plàstic; rendiment 0.003 kg

**mt09mcr060c** kg Morter de junts cimentós, CG1, per a junta mínima entre 1,5 i 3 mm, segons UNE-EN 13888
Dades tècniques: Cost energètic 7.725 MJ; Emissió de CO2 0.576 kg; Codi LER 17 09 04; Massa de l'element 1 kg; Volum 0.000667 m3
Residus:
- embalatge: re150101 Envasos de paper i cartró. (component de residu); rendiment 0.02 kg; Codi LER 15 01 01; Massa de l'element 1 kg; Volum 0.001333 m3
- embalatge: re170201 Fusta; rendiment 0.005 kg
- embalatge: re170203 Plàstic; rendiment 0.008 kg
