# Tractament superficial de protecció davant de la humitat per capil·laritat en murs

- Propietat de l'arxiu: CYPE INGENIEROS, S.A.
- Format: FIEBDC-3/2002
- Divisa: EUR
- Costos indirectes: 3.00 %
- IVA: 21.00 %

**RLT020** m² Tractament superficial de protecció davant de la humitat per capil·laritat en murs, sistema Classical Deshumidificante "REVETÓN" mitjançant l'aplicació de líquid netejador antisalnitre, capa base de morter tècnic consolidant de calç hidràulica natural Classical Consolidante Antisal "REVETÓN", de color blanc marfil de 10 mm de gruix, capa de regularització de morter tècnic difusiu macroporós de calç hidràulica natural Classical Deshumidificante "REVETÓN", de color blanc marfil de 20 mm de gruix i capa d'acabat amb morter tècnic de calç hidràulica natural Classical Mortero Fino "REVETÓN", de color blanc marbre, com suport base per al revestiment a base de calç grassa, silicats o siloxans.
Formació de revestiment porós mitjançant el sistema sistema Classical Deshumidificante "REVETÓN", per a la protecció davant de la humitat per capil·laritat en murs, impermeable a l'aigua de pluja i permeable al vapor d'aigua, compost per: capa base de morter tècnic consolidant de calç hidràulica natural Classical Consolidante Antisal "REVETÓN", de color blanc marfil, compost per calç hidràulica natural NHL 3,5, àrids silicis i àrids seleccionats de 10 mm de gruix; capa de regularització de morter tècnic difusiu macroporós de calç hidràulica natural Classical Deshumidificante "REVETÓN", de color blanc marfil, compost per calç hidràulica natural NHL 3,5, àrids silicis, àrids lleugers termoaïllants, terra de diatomees, silicat d'alumini i additius naturals airejants, de 20 mm de gruix, aplicat en diverses capes; i capa d'acabat de morter tècnic de calç hidràulica natural Classical Mortero Fino "REVETÓN", de color blanc marbre, compost per calç hidràulica natural NHL 3,5, àrids silicis i àrids seleccionats, acabat amb remolinador d'escuma o plana de plàstic, com suport base per al revestiment a base de calç grassa, silicats o siloxans. Inclús neteja de la superfície suport mitjançant l'aplicació amb raspall d'antisalnitre; formació de junts, racons, mestres, arestes, queixals, brancals i llindes i acabats en les trobades amb paraments, revestiments o altres elements rebuts en la seva superfície.
Inclou: Neteja de la superfície suport. Execució de la capa base. Realització de mestres. Estesa del morter de regularització. Allisat del parament passant una regla sobre les mestres. Execució de la capa d'acabat.
Criteri d'amidament de projecte: Superfície mesurada segons documentació gràfica de Projecte.
Criteri de mesura d'obra: Es mesurarà la superfície realment executada segons especificacions de Projecte.
Criteri de valoració econòmica: El preu no inclou la preparació del suport.

| Codi | Ut | Descripció | Rendiment | Preu | Import |
|---|---|---|---|---|---|
| mt08aaa010a | m³ | Aigua. (material) | 0.020 | 1.50 | 0.03 |
| mt27thr010b | l | Líquid antisalnitre, per a neteja d'eflorescències salines "REVETÓN", incolor, a base de resines acríliques en dispersió aquosa i additius especials, permeable al vapor d'aigua, antifloridura i antiverdet, per a aplicar amb brotxa o corró. (material) | 0.300 | 13.32 | 4.00 |
| mt28mrr070d | kg | Morter tècnic consolidant de calç hidràulica natural Classical Consolidante Antisal "REVETÓN", de color blanc marfil, compost per calç hidràulica natural NHL 3,5, segons UNE-EN 459-1, àrids silicis i àrids seleccionats, per a aplicar en arrebossats i lliscats, d'ús en interiors i exteriors, com a capa base dels sistemes de restauració natural Classical, per a reparació de paraments amb humitats o taques salines. (material) | 15.000 | 5.29 | 79.35 |
| mt28mrr080d | l | Morter tècnic difusiu macroporós de calç hidràulica natural Classical Deshumidificante "REVETÓN", de color blanc marfil, compost per calç hidràulica natural NHL 3,5, segons UNE-EN 459-1, àrids silicis, àrids lleugers termoaïllants, terra de diatomees, silicat d'alumini i additius naturals airejants, per a aplicar en arrebossats i lliscats, d'ús en interiors i exteriors, com a capa de regularització dels sistemes de restauració natural Classical, per a reparació de paraments amb humitats o taques salines. (material) | 28.800 | 3.20 | 92.16 |
| mt28mrr050d | kg | Morter tècnic de calç hidràulica natural Classical Mortero Fino "REVETÓN", de color blanc marbre, compost per calç hidràulica natural NHL 3,5, segons UNE-EN 459-1, àrids silicis i àrids seleccionats, permeable al vapor d'aigua, per a aplicar en arrebossats i lliscats, d'ús en interiors i exteriors, com a capa d'acabat dels sistemes de restauració natural Classical, per a reparació de paraments amb humitats o taques salines. (material) | 2.250 | 2.71 | 6.10 |
| mo039 | h | Oficial 1ª revocador. (mà d'obra) | 0.651 | 23.78 | 15.48 |
| mo079 | h | Ajudant revocador. (mà d'obra) | 0.651 | 21.14 | 13.76 |
| % | % | Costos directes complementaris | 2 % | 210.88 | 4.22 |
|  |  | Costos directes |  |  | 215.10 |
