# Entornpeu de fang cuit

- Propietat de l'arxiu: CYPE Ingenieros S.A.
- Format: FIEBDC-3/2016
- Programa: Generador de preus de la construcció. CYPE Ingenieros, S.A.
- Data: 06/12/2022
- Divisa: EUR
- Costos indirectes: 3 %
- IVA: 21 %

## R Revestiments i extradossats

### RS Paviments

#### RSG De rajoles ceràmiques

**RSG091** m Entornpeu de fang cuit.
Entornpeu ceràmic de fang cuit, d'elaboració manual, 8,5x30 cm, per a interiors, rebut amb morter de ciment M-10. Inclús rejuntat amb morter de ciment M-10 i neteja.
Inclou: Replanteig de les peces. Tall de les peces i formació d'encaixos en cantonades i racons. Col·locació de l'entornpeu. Rejuntat. Neteja de l'entornpeu.
Criteri d'amidament de projecte: Longitud mesurada segons documentació gràfica de Projecte, sense incloure buits de portes. No s'ha incrementat l'amidament per trencaments i retallades, ja que en la descomposició s'ha considerat un 5% més de peces.
Criteri de mesura d'obra: Es mesurarà la longitud realment executada segons especificacions de Projecte.

| Codi | Ut | Descripció | Rendiment | Preu | Import |
|---|---|---|---|---|---|
| mt09mor010e | m³ | Morter de ciment CEM II/B-P 32,5 N tipus M-10, confeccionat en obra con 380 kg/m³ de ciment i una proporció en volum 1/4. (material) | 0.003 | 133.3 | 0.400 |
| mt18rco020a | m | Entornpeu ceràmic de fang cuit, d'elaboració manual, 8,5x30 cm. (material) | 1.05 | 6.06 | 6.363 |
| mo023 | h | Oficial 1ª enrajolador. (mà d'obra) | 0.263 | 27.5 | 7.233 |
| % | % | Costos directes complementaris | 2 % | 13.996 | 0.280 |
|  |  | Costos directes |  |  | 14.276 |

Residus:
- col·locació: mt09mor010e; factor de residu 0.012
- col·locació: mt18rco020a Entornpeu ceràmic de fang cuit, d'elaboració manual, 8,5x30 cm; factor de residu 0.07

## Recursos

**mt09mor010e** m³ Morter de ciment CEM II/B-P 32,5 N tipus M-10
Dades tècniques: Cost energètic 3724.000 MJ; Emissió de CO2 323.000 kg; Codi LER 17 01 01; Massa de l'element 1900 kg; Volum 1.266667 m3

**mt18rco020a** m Entornpeu ceràmic de fang cuit, d'elaboració manual, 8,5x30 cm
Dades tècniques: Cost energètic 7.576 MJ; Emissió de CO2 0.467 kg; Codi LER 17 01 03; Massa de l'element 0.84 kg; Volum 0.000672 m3
Residus:
- embalatge: re150101 Envasos de paper i cartró. (component de residu); rendiment 0.034 kg; Codi LER 15 01 01; Massa de l'element 1 kg; Volum 0.001333 m3
- embalatge: re170201 Fusta. (component de residu); rendiment 0.004 kg; Codi LER 17 02 01; Massa de l'element 1 kg; Volum 0.000909 m3
