# Sistema "BUTECH" d'enrajolat de pedra natural

- Propietat de l'arxiu: CYPE Ingenieros S.A.
- Format: FIEBDC-3/2016
- Programa: Generador de preus de la construcció. CYPE Ingenieros, S.A.
- Data: 02/06/2023
- Divisa: EUR
- Costos indirectes: 3 %
- IVA: 21 %

## R Revestiments i extradossats

### RS Paviments

#### RSP De pedra natural

**RSP015** m² Sistema "BUTECH" d'enrajolat de pedra natural.
Subministrament i col·locació de paviment de rajoles de marbre Crema Llevant, per a interiors, de 60x30x2 cm, acabat polit; rebudes amb adhesiu cimentós millorat, C2 TE S1, deformable, amb lliscament reduït i temps obert ampliat, One-flex Gris Premium "BUTECH" i esteses sobre capa de reforç de 4 cm de morter de ciment CEM II/B-P 32,5 N tipus M-10 armat amb malla electrosoldada ME 20x20 Ø 5-5 B 500 T 6x2,20 UNE-EN 10080, realitzada sobre làmina fonoaïllant multicapa Fonopac "BUTECH" de 2,5 mm d'espessor, que actua com a aïllament acústic. Inclús formació de juntes perimetrals continues, d'amplada no menor de 5 mm, en els límits amb parets, pilars exempts i elevacions de nivell i, en el seu cas, juntes de partició i juntes estructurals o de dilatació existents en el suport; rejuntat amb morter de junts cimentós Colorstuk 0-4 "BUTECH", tipus CG 2, color Manhattan, per junts de fins a 4 mm, i neteja.
Inclou: Neteja, anivellació i preparació de la superfície suport. Replanteig de nivells. Col·locació de l'aïllament. Aplicació de la capa d'anivellació. Replanteig de la disposició de les peces i junts de moviment. Aplicació de l'adhesiu. Col·locació de les rajoles a punta de paleta. Comprovació de la planitud. Reomplert dels junts de dilatació. Reblert de juntes de separació entre rajoles.
Criteri d'amidament de projecte: Superfície construïda, mesurada segons documentació gràfica de Projecte. No s'ha incrementat l'amidament per trencaments i retallades, ja que en la descomposició s'ha considerat un 5% més de peces.
Criteri de mesura d'obra: Es mesurarà la superfície realment executada segons especificacions de Projecte.

| Codi | Ut | Descripció | Rendiment | Preu | Import |
|---|---|---|---|---|---|
| mt16sab010a | m² | Làmina fonoaïllant multicapa Fonopac "BUTECH" de 2,5 mm d'espessor, constituïda per una làmina de cautxú sintètic EPDM de 1 kg/m² adherida a una làmina de polietilè reticulat d'alta densitat de 2 mm d'espessor. (material) | 1.05 | 5.32 | 5.586 |
| mt16sab020 | m | Cinta autoadhesiva per a segellat d'encavallaments en làmines d'aïllament acústic Cintex de "BUTECH". (material) | 2 | 0.42 | 0.840 |
| mt07ame010d | m² | Malla electrosoldada ME 20x20 Ø 5-5 B 500 T 6x2,20 UNE-EN 10080. (material) | 1.05 | 2.52 | 2.646 |
| mt09mor010e | m³ | Morter de ciment CEM II/B-P 32,5 N tipus M-10, confeccionat en obra con 380 kg/m³ de ciment i una proporció en volum 1/4. (material) | 0.04 | 133.3 | 5.332 |
| mt09mcb010g | kg | Adhesiu cimentós millorat, C2 TE S1, deformable, amb lliscament reduït i temps obert ampliat, segons UNE-EN 12004, One-flex Gris Premium "BUTECH", per a la col·locació en capa fina de paviment i revestiments de marbre i material ceràmic en interiors, exteriors i piscines, a base de ciments d'alta resistència, àrids seleccionats i alt contingut en resines sintètiques. (material) | 4 | 2.24 | 8.960 |
| mt18bmn010nha | m² | Rajola de marbre nacional, Crema Llevant polit, 60x30x2 cm, segons UNE-EN 12058. (material) | 1.05 | 20.07 | 21.074 |
| mt09mcb020a | kg | Morter de junts cimentós Colorstuk 0-4 "BUTECH", tipus CG2, segons UNE-EN 13888, color Manhattan, per junts de fins a 4 mm, a base de ciments d'alta resistència, àrids seleccionats, pigments i additius específics, per a tot tipus de peces ceràmiques i pedres naturals. (material) | 1.5 | 3.3 | 4.950 |
| mt09mcb030a | kg | Additius de làtex Cl-stuk, "BUTECH", per a incrementar la resistència mecànica i la flexibilitat i disminuir l'absorció d'aigua de morters de rejuntat. (material) | 1.25 | 1.61 | 2.013 |
| mo020 | h | Oficial 1ª construcció. (mà d'obra) | 0.214 | 27.5 | 5.885 |
| mo113 | h | Peó ordinari construcció. (mà d'obra) | 0.356 | 23.04 | 8.202 |
| mo023 | h | Oficial 1ª enrajolador. (mà d'obra) | 0.471 | 27.5 | 12.953 |
| mo061 | h | Ajudant enrajolador. (mà d'obra) | 0.471 | 24.46 | 11.521 |
| % | % | Costos directes complementaris | 2 % | 89.962 | 1.799 |
|  |  | Costos directes |  |  | 91.761 |

Residus:
- col·locació: mt16sab010a; factor de residu 0.06
- col·locació: mt16sab020 Cinta autoadhesiva per a segellat d'encavallaments en làmines d'aïllament acústic Cintex de "BUTECH"; factor de residu 0.07
- col·locació: mt07ame010d Malla electrosoldada ME 20x20 Ø 5-5 B 500 T 6x2,20 UNE-EN 10080; factor de residu 0.0217299
- col·locació: mt09mor010e; factor de residu 0.0036
- col·locació: mt09mcb010g; factor de residu 0.061151
- col·locació: mt18bmn010nha Rajola de marbre nacional, Crema Llevant polit, 60x30x2 cm, segons UNE-EN 12058; factor de residu 0.0385
- col·locació: mt09mcb020a; factor de residu 0.035
- col·locació: mt09mcb030a; factor de residu 0.055

## Recursos

**mt16sab010a** m² Làmina fonoaïllant multicapa Fonopac "BUTECH" de 2,5 mm d'espessor
Dades tècniques: Cost energètic 125.798 MJ; Emissió de CO2 4.062 kg; Codi LER 17 06 04; Massa de l'element 1.63 kg; Volum 0.002717 m3
Residus:
- embalatge: re170203 Plàstic. (component de residu); rendiment 0.024 kg; Codi LER 17 02 03; Massa de l'element 1 kg; Volum 0.001667 m3

**mt16sab020** m Cinta autoadhesiva per a segellat d'encavallaments en làmines d'aïllament acústic Cintex de "BUTECH"
Dades tècniques: Cost energètic 0.339 MJ; Emissió de CO2 0.017 kg; Codi LER 17 06 04; Massa de l'element 0.0025 kg; Volum 0.000004 m3
Residus:
- embalatge: re170203 Plàstic; rendiment 0.001 kg

**mt07ame010d** m² Malla electrosoldada ME 20x20 Ø 5-5 B 500 T 6x2,20 UNE-EN 10080
Dades tècniques: Cost energètic 14.450 MJ; Emissió de CO2 0.750 kg; Codi LER 17 04 05; Massa de l'element 1.47 kg; Volum 0.0007 m3

**mt09mor010e** m³ Morter de ciment CEM II/B-P 32,5 N tipus M-10
Dades tècniques: Cost energètic 3724.000 MJ; Emissió de CO2 323.000 kg; Codi LER 17 01 01; Massa de l'element 1900 kg; Volum 1.266667 m3

**mt09mcb010g** kg Adhesiu cimentós millorat
Dades tècniques: Cost energètic 3.871 MJ; Emissió de CO2 0.344 kg; Codi LER 17 09 04; Massa de l'element 1 kg; Volum 0.000667 m3
Residus:
- embalatge: re170203 Plàstic; rendiment 0.003 kg

**mt18bmn010nha** m² Rajola de marbre nacional, Crema Llevant polit, 60x30x2 cm, segons UNE-EN 12058
Dades tècniques: Cost energètic 126.029 MJ; Emissió de CO2 4.359 kg; Codi LER 01 04 13; Massa de l'element 54 kg; Volum 0.036 m3
Residus:
- embalatge: re170201 Fusta. (component de residu); rendiment 0.031 kg; Codi LER 17 02 01; Massa de l'element 1 kg; Volum 0.000909 m3
- embalatge: re170203 Plàstic; rendiment 0.02 kg

**mt09mcb020a** kg Morter de junts cimentós Colorstuk 0-4 "BUTECH"
Dades tècniques: Cost energètic 7.958 MJ; Emissió de CO2 0.580 kg; Codi LER 17 09 04; Massa de l'element 1 kg; Volum 0.000667 m3
Residus:
- embalatge: re150101 Envasos de paper i cartró. (component de residu); rendiment 0.021 kg; Codi LER 15 01 01; Massa de l'element 1 kg; Volum 0.001333 m3
- embalatge: re170201 Fusta; rendiment 0.006 kg
- embalatge: re170203 Plàstic; rendiment 0.009 kg

**mt09mcb030a** kg Additius de làtex Cl-stuk
Dades tècniques: Cost energètic 34.920 MJ; Emissió de CO2 1.764 kg; Codi LER 17 09 04; Massa de l'element 1 kg; Volum 0.000667 m3
Residus:
- embalatge: re170203 Plàstic; rendiment 0.032 kg
