# Incorporació de sistema de captació solar tèrmica per a instal·lació individual, integrat en coberta inclinada

- Propietat de l'arxiu: CYPE Ingenieros S.A.
- Format: FIEBDC-3/2016
- Programa: Generador de preus de la construcció. CYPE Ingenieros, S.A.
- Data: 30/07/2024
- Divisa: EUR
- Costos indirectes: 3 %
- IVA: 21 %

## Z Rehabilitació energètica

### ZC Calefacció, climatització i A.C.S.

#### ZCB Captació solar

**ZCB007** U Incorporació de sistema de captació solar tèrmica per a instal·lació individual, integrat en coberta inclinada.
Rehabilitació energètica d'edifici mitjançant la incorporació de captador solar tèrmic complet, partit, per a instal·lació individual, compost per: un panell, superfície útil: 2,14 m², rendiment òptic: 0,78, coeficient de pèrdues primari 3,473 W/m²K i coeficient de pèrdues secundari 0,017 W/m²K², segons UNE-EN 12975-2, compost de: marc autoportant i tapa posterior d'alumini, aïllament tèrmic de llana de vidre, panell de vidre de 4 mm d'espessor, absorbidor de coure amb recobriment Sunselect, canonada en forma de meandre i manegot de connexió, estructura de suport per col·locació integrada en coberta inclinada, kit de canonades i accessoris de connexió, interacumulador d'acer vitrificat, d'un serpentí de 150 litres, 1019 mm d'altura i 660 mm de diàmetre, estació solar de bombament amb regulació integrada, vas d'expansió amb suport i connexions, vàlvula mescladora amb ràcords, purgador i fluid anticongelant.
Inclou: Replanteig del conjunt. Col·locació de l'estructura de suport. Col·locació i fixació dels panells sobre l'estructura suport. Col·locació del sistema d'acumulació solar. Connexionat amb la xarxa de conducció d'aigua. Ompliment del circuit. Comprovació del seu correcte funcionament.
Criteri d'amidament de projecte: Nombre d'unitats previstes, segons documentació gràfica de Projecte.
Criteri de mesura d'obra: Es mesurarà el nombre d'unitats realment executades segons especificacions de Projecte.

| Codi | Ut | Descripció | Rendiment | Preu | Import |
|---|---|---|---|---|---|
| mt38the800aaaa | U | Captador solar tèrmic complet, partit, per a instal·lació individual, compost per: un panell, superfície útil: 2,14 m², rendiment òptic: 0,78, coeficient de pèrdues primari 3,473 W/m²K i coeficient de pèrdues secundari 0,017 W/m²K², segons UNE-EN 12975-2, compost de: marc autoportant i tapa posterior d'alumini, aïllament tèrmic de llana de vidre, panell de vidre de 4 mm d'espessor, absorbidor de coure amb recobriment Sunselect, canonada en forma de meandre i manegot de connexió, estructura de suport per col·locació integrada en coberta inclinada, kit de canonades i accessoris de connexió, interacumulador d'acer vitrificat, d'un serpentí de 150 litres, 1019 mm d'altura i 660 mm de diàmetre, estació solar de bombament amb regulació integrada, vas d'expansió amb suport i connexions, vàlvula mescladora amb ràcords, purgador i fluid anticongelant. (material) | 1 | 3009.83 | 3009.830 |
| mo009 | h | Oficial 1ª instal·lador de captadors solars. (mà d'obra) | 3.889 | 29.34 | 114.103 |
| mo108 | h | Ajudant instal·lador de captadors solars. (mà d'obra) | 3.889 | 25.25 | 98.197 |
| % | % | Costos directes complementaris | 2 % | 3222.130 | 64.443 |
|  |  | Costos directes |  |  | 3286.573 |

## Recursos

**mt38the800aaaa** U Captador solar tèrmic complet
Dades tècniques: Cost energètic 3857.142 MJ; Emissió de CO2 204.384 kg
Residus:
- embalatge: re150101 Envasos de paper i cartró. (component de residu); rendiment 2.875 kg; Codi LER 15 01 01; Massa de l'element 1 kg; Volum 0.001333 m3
