# Rehabilitació energètica de façana, amb aïllament tèrmic i revestiment exterior de façana de plaques de ciment. Sistema Aquapanel "KNAUF

- Propietat de l'arxiu: CYPE Ingenieros S.A.
- Format: FIEBDC-3/2016
- Programa: Generador de preus de la construcció. CYPE Ingenieros, S.A.
- Data: 17/06/2024
- Divisa: EUR
- Costos indirectes: 3 %
- IVA: 21 %

## Z Rehabilitació energètica

### ZR Tancaments verticals: revestiments de façana

#### ZRC Sistemes de revestiment exterior de plaques de ciment

**ZRC010** m² Rehabilitació energètica de façana, amb aïllament tèrmic i revestiment exterior de façana de plaques de ciment. Sistema Aquapanel "KNAUF.
Rehabilitació energètica de façana. AÏLLAMENT TÈRMIC: panell rígid de llana de vidre d'alta densitat, no revestit, de 40 mm d'espessor, segons UNE-EN 13162, resistència tèrmica 1,15 m²K/W, conductivitat tèrmica 0,034 W/(mK), col·locat a topall, sobre façana existent; REVESTIMENT EXTERIOR DE FAÇANA: de plaques de ciment Pòrtland Aquapanel Outdoor "KNAUF" de 12,5x1200x2400 mm, revestides amb una capa de fibra de vidre embeguda en ambdues cares, col·locació amb cargols, mitjançant el sistema Aquapanel WL121C.es "KNAUF" amb DAU núm. 12/074 C, sobre subestructura de suport d'acer galvanitzat de canals horitzontals de 50/40/0,7 mm GRC 0,70 i muntants verticals de 50/50/0,70 mm GRC 0,70 amb una modulació de 400 mm; impermeabilització amb làmina altament transpirable, impermeable a l'aigua de pluja, Tyvek StuccoWrap, capa base de morter Aquapanel Outdoor, sobre emprimació GRC, armat amb malla de fibra de vidre Aquapanel Outdoor i capa d'acabat de morter GRC acabat petri, sobre emprimació Fondo Pétreo GRC. Inclús cinta autoadhesiva per al segellat de junts entre panells aïllants, banda acústica, esquadres de sustentació i de retenció per a la fixació de la subestructura de suport, cargols per a la fixació de les plaques, fixacions per a l'ancoratge dels perfils, morter Aquapanel Outdoor "KNAUF" i cinta Aquapanel "KNAUF", per al tractament de junts, perfil de PVC amb malla de fibra de vidre antiàlcalis, "KNAUF", per a acabat de llindes, i cinta adhesiva de doble cara per a la fixació de la làmina altament transpirable.
Criteri de valoració econòmica: El preu inclou la resolució de buits de façana, però no inclou la preparació de la superfície suport.
Inclou: Tall i preparació de l'aïllament. Fixació de l'aïllament. Replanteig de les juntes de dilatació i draps de treball. Replanteig de l'especejament del revestiment i dels punts d'ancoratge de la subestructura suport. Col·locació de la banda acústica. Fixació de les esquadres al suport base. Fixació de la subestructura suport. Col·locació de la impermeabilització. Col·locació i cargolat de les plaques a la subestructura suport. Tractament de junts. Realització de tots els treballs necessaris per a la resolució dels buits. Col·locació del perfil per a acabat de llindes. Estès de la capa de morter base i col·locació de la malla. Aplicació de la capa d'emprimació. Aplicació de la capa de morter.
Criteri d'amidament de projecte: Superfície mesurada segons documentació gràfica de Projecte, sense duplicar cantonades ni encontres, deduint els buits de superfície major de 3 m².
Criteri de mesura d'obra: Es mesurarà la superfície realment executada segons especificacions de Projecte, sense duplicar cantonades ni encontres, deduint els buits de superfície major de 3 m².

| Codi | Ut | Descripció | Rendiment | Preu | Import |
|---|---|---|---|---|---|
| mt12pck020d | m | Banda acústica de dilatació, autoadhesiva, d'escuma de poliuretà de cel·les tancades "KNAUF", de 3,2 mm d'espessor i 95 mm d'amplada, resistència tèrmica 0,10 m²K/W, conductivitat tèrmica 0,032 W/(mK). (material) | 1 | 0.46 | 0.460 |
| mt12pak150x | U | Esquadra de sustentació "KNAUF", d'acer galvanitzat, de 107x65x80x2 mm. (material) | 0.58 | 1.57 | 0.911 |
| mt12pak150E | U | Esquadra de retenció "KNAUF", d'acer galvanitzat, de 57x65x80x2 mm. (material) | 1.27 | 0.98 | 1.245 |
| mt12psg220 | U | Fixació composta per tac i cargol 5x27. (material) | 2.43 | 0.06 | 0.146 |
| mt16lvi070a | m² | Panell rígid de llana de vidre d'alta densitat, no revestit, de 40 mm d'espessor, segons UNE-EN 13162, resistència tèrmica 1,15 m²K/W, conductivitat tèrmica 0,034 W/(mK), Euroclasse A2-s1, d0 de reacció al foc segons UNE-EN 13501-1, capacitat d'absorció d'aigua a curt termini <=1 kg/m² i factor de resistència a la difusió del vapor d'aigua 1, d'aplicació com aïllant tèrmic i acústic en sistemes compostos d'aïllament per l'exterior de façanes. (material) | 1.05 | 9.55 | 10.028 |
| mt16aaa020eb | U | Fixació mecànica per plafons aïllants de llana de roca, col·locats directament sobre la superfície suport. (material) | 4 | 0.21 | 0.840 |
| mt16aaa030 | m | Cinta autoadhesiva per closa de juntes. (material) | 0.44 | 0.3 | 0.132 |
| mt12pak030ga | m | Muntant 50/50/0,7 mm GRC 0,7 "KNAUF" d'acer Z4 (Z450) galvanitzat especial, per a sistema Aquapanel Outdoor. Segons UNE-EN 14195. (material) | 2.75 | 3.32 | 9.130 |
| mt12pak020a | m | Canal 50/40/0,7 mm GRC 0,7 "KNAUF" d'acer Z4 (Z450) galvanitzat especial, per a sistema Aquapanel Outdoor. Segons UNE-EN 14195. (material) | 0.7 | 2.79 | 1.953 |
| mt15mkv010 | m² | Làmina altament transpirable impermeable a l'aigua de pluja, de polietilè teixit no filat, Tyvek StuccoWrap "KNAUF", de 0,22 mm d'espessor i 82 g/m², de 0,03 m de gruix d'aire equivalent enfront de la difusió de vapor d'aigua, segons UNE-EN 1931, estanquitat a l'aigua classe W1 segons UNE-EN 1928, (Euroclasse E de reacció al foc, segons UNE-EN 13501-1), per col·locar en sistemes de tancaments i revestiments de façanes Aquapanel, subministrada en rotllos de 1,50x75 m, segons UNE-EN 13859-2. (material) | 1.1 | 4.37 | 4.807 |
| mt12pak010n | m² | Placa de ciment Pòrtland Aquapanel Outdoor "KNAUF" de 12,5x1200x2400 mm, revestida amb una capa de fibra de vidre embeguda en ambdues cares. (material) | 1.05 | 19.97 | 20.969 |
| mt12pak040v | U | Cargol autoperforant Aquapanel Maxi TB "KNAUF" 4,2x25. (material) | 20 | 0.01 | 0.200 |
| mt12pak041d | U | Cargol autoforadant d'acer inoxidable AISI 304, JT4-6 5,5x22 "KNAUF", amb cabota hexagonal; per a fixació d'els perfils de muntatge sobre les esquadres de sustentació. (material) | 1.16 | 0.5 | 0.580 |
| mt12pak041a | U | Cargol autoforadant d'acer inoxidable AISI 304, JT4-4 4,8x19 "KNAUF", amb cabota hexagonal; per a fixació d'els perfils de muntatge sobre les esquadres de retenció. (material) | 2.54 | 0.36 | 0.914 |
| mt12pak060g | kg | Morter de junts Aquapanel Outdoor "KNAUF", color gris. (material) | 0.6 | 1.98 | 1.188 |
| mt12pak050d | m | Cinta de junts Aquapanel "KNAUF". (material) | 2.1 | 0.37 | 0.777 |
| mt28fvk030 | m | Perfil de PVC amb malla de fibra de vidre antiàlcalis, "KNAUF", per a acabat de llindes, subministrat en barres de 2,5 m de longitud. (material) | 0.17 | 0.83 | 0.141 |
| mt12pak100g | m² | Malla de fibra de vidre Aquapanel Outdoor "KNAUF", color blanc. (material) | 1.1 | 1.61 | 1.771 |
| mt12pak090g | kg | Morter Aquapanel Outdoor "KNAUF", color blanc. (material) | 7.8 | 1.31 | 10.218 |
| mt12pak085d | l | Emprimació incolora al siloxà GRC "KNAUF". (material) | 0.2 | 3.37 | 0.674 |
| mt12pak120 | kg | Emprimació a base de copolímers acrílics modificats Fondo Pétreo GRC "KNAUF", color a escollir, per a morter d'acabat petri. (material) | 0.14 | 3.19 | 0.447 |
| mt12pak130 | kg | Morter GRC "KNAUF", a base de copolímers acrílics modificats amb siloxà, acabat petri, color a escollir. (material) | 2.5 | 3.54 | 8.850 |
| mo054 | h | Oficial 1ª muntador d'aïllaments. (mà d'obra) | 0.157 | 29.34 | 4.606 |
| mo101 | h | Ajudant muntador d'aïllaments. (mà d'obra) | 0.157 | 25.28 | 3.969 |
| mo052 | h | Oficial 1ª muntador de sistemes de façanes prefabricades. (mà d'obra) | 0.545 | 29.34 | 15.990 |
| mo099 | h | Ajudant muntador de sistemes de façanes prefabricades. (mà d'obra) | 0.545 | 25.28 | 13.778 |
| % | % | Costos directes complementaris | 2 % | 114.724 | 2.294 |
|  |  | Costos directes |  |  | 117.018 |

Residus:
- col·locació: mt12pck020d; factor de residu 0.06
- col·locació: mt12pak150x Esquadra de sustentació "KNAUF", d'acer galvanitzat, de 107x65x80x2 mm; factor de residu 0.0188
- col·locació: mt12pak150E Esquadra de retenció "KNAUF", d'acer galvanitzat, de 57x65x80x2 mm; factor de residu 0.0188
- col·locació: mt16lvi070a; factor de residu 0.048
- col·locació: mt16aaa030 Cinta autoadhesiva per closa de juntes; factor de residu 0.07
- col·locació: mt12pak030ga; factor de residu 0.0107787
- col·locació: mt12pak020a; factor de residu 0.0128836
- col·locació: mt15mkv010; factor de residu 0.06
- col·locació: mt12pak010n; factor de residu 0.0248
- col·locació: mt12pak040v Cargol autoperforant Aquapanel Maxi TB "KNAUF" 4,2x25; factor de residu 0.00533333
- col·locació: mt12pak041d; factor de residu 0.00357143
- col·locació: mt12pak041a; factor de residu 0.00384615
- col·locació: mt12pak060g Morter de junts Aquapanel Outdoor "KNAUF", color gris; factor de residu 0.07
- col·locació: mt12pak050d Cinta de junts Aquapanel "KNAUF"; factor de residu 0.055
- col·locació: mt28fvk030; factor de residu 0.048
- col·locació: mt12pak100g Malla de fibra de vidre Aquapanel Outdoor "KNAUF", color blanc; factor de residu 0.055
- col·locació: mt12pak090g Morter Aquapanel Outdoor "KNAUF", color blanc; factor de residu 0.067314
- col·locació: mt12pak085d Emprimació incolora al siloxà GRC "KNAUF"; factor de residu 0.06
- col·locació: mt12pak120; factor de residu 0.047049
- col·locació: mt12pak130 Morter GRC "KNAUF", a base de copolímers acrílics modificats amb siloxà, acabat petri, color a escollir; factor de residu 0.052542

## Recursos

**mt12pck020d** m Banda acústica de dilatació
Dades tècniques: Cost energètic 3.168 MJ; Emissió de CO2 0.154 kg; Codi LER 17 06 04; Massa de l'element 0.0213 kg; Volum 0.000036 m3
Residus:
- embalatge: re170203 Plàstic. (component de residu); rendiment 0.001 kg; Codi LER 17 02 03; Massa de l'element 1 kg; Volum 0.001667 m3

**mt12pak150x** U Esquadra de sustentació "KNAUF", d'acer galvanitzat, de 107x65x80x2 mm
Dades tècniques: Cost energètic 7.191 MJ; Emissió de CO2 0.607 kg; Codi LER 17 04 05; Massa de l'element 0.19 kg; Volum 0.00009 m3
Residus:
- embalatge: re170203 Plàstic; rendiment 0.025 kg

**mt12pak150E** U Esquadra de retenció "KNAUF", d'acer galvanitzat, de 57x65x80x2 mm
Dades tècniques: Cost energètic 5.183 MJ; Emissió de CO2 0.402 kg; Codi LER 17 04 05; Massa de l'element 0.11 kg; Volum 0.000052 m3
Residus:
- embalatge: re170203 Plàstic; rendiment 0.025 kg

**mt16lvi070a** m² Panell rígid de llana de vidre d'alta densitat
Dades tècniques: Cost energètic 94.789 MJ; Emissió de CO2 2.515 kg; Codi LER 17 06 04; Massa de l'element 1.6 kg; Volum 0.002667 m3
Residus:
- embalatge: re170203 Plàstic; rendiment 0.024 kg

**mt16aaa020eb** U Fixació mecànica per plafons aïllants de llana de roca, col·locats directament sobre la superfície suport
Dades tècniques: Cost energètic 0.233 MJ; Emissió de CO2 0.071 kg
Residus:
- embalatge: re150101 Envasos de paper i cartró. (component de residu); rendiment 0.072 kg; Codi LER 15 01 01; Massa de l'element 1 kg; Volum 0.001333 m3

**mt16aaa030** m Cinta autoadhesiva per closa de juntes
Dades tècniques: Cost energètic 0.339 MJ; Emissió de CO2 0.017 kg; Codi LER 17 06 04; Massa de l'element 0.0025 kg; Volum 0.000004 m3
Residus:
- embalatge: re170203 Plàstic; rendiment 0.001 kg

**mt12pak030ga** m Muntant 50/50/0,7 mm GRC 0,7 "KNAUF" d'acer Z4 (Z450) galvanitzat especial
Dades tècniques: Cost energètic 81.531 MJ; Emissió de CO2 2.503 kg; Codi LER 17 04 05; Massa de l'element 0.61 kg; Volum 0.00029 m3
Residus:
- embalatge: re170203 Plàstic; rendiment 0.007 kg

**mt12pak020a** m Canal 50/40/0,7 mm GRC 0,7 "KNAUF" d'acer Z4 (Z450) galvanitzat especial
Dades tècniques: Cost energètic 81.486 MJ; Emissió de CO2 2.501 kg; Codi LER 17 04 05; Massa de l'element 0.61 kg; Volum 0.00029 m3
Residus:
- embalatge: re170203 Plàstic; rendiment 0.006 kg

**mt15mkv010** m² Làmina altament transpirable impermeable a l'aigua de pluja
Dades tècniques: Cost energètic 13.562 MJ; Emissió de CO2 0.514 kg; Codi LER 17 06 04; Massa de l'element 0.082 kg; Volum 0.000137 m3
Residus:
- embalatge: re170203 Plàstic; rendiment 0.024 kg

**mt12pak010n** m² Placa de ciment Pòrtland Aquapanel Outdoor "KNAUF" de 12,5x1200x2400 mm
Dades tècniques: Cost energètic 0.875 MJ; Emissió de CO2 2.457 kg; Codi LER 17 01 01; Massa de l'element 16.25 kg; Volum 0.010833 m3
Residus:
- embalatge: re170203 Plàstic; rendiment 0.004 kg

**mt12pak040v** U Cargol autoperforant Aquapanel Maxi TB "KNAUF" 4,2x25
Dades tècniques: Cost energètic 0.015 MJ; Emissió de CO2 0.002 kg; Codi LER 17 04 05; Massa de l'element 0.0015 kg
Residus:
- embalatge: re150101 Envasos de paper i cartró; rendiment 0.001 kg

**mt12pak041d** U Cargol autoforadant d'acer inoxidable AISI 304
Dades tècniques: Cost energètic 0.097 MJ; Emissió de CO2 0.012 kg; Codi LER 17 04 05; Massa de l'element 0.0014 kg
Residus:
- embalatge: re150101 Envasos de paper i cartró; rendiment 0.001 kg

**mt12pak041a** U Cargol autoforadant d'acer inoxidable AISI 304
Dades tècniques: Cost energètic 0.082 MJ; Emissió de CO2 0.011 kg; Codi LER 17 04 05; Massa de l'element 0.0013 kg
Residus:
- embalatge: re150101 Envasos de paper i cartró; rendiment 0.001 kg

**mt12pak060g** kg Morter de junts Aquapanel Outdoor "KNAUF", color gris
Dades tècniques: Cost energètic 7.725 MJ; Emissió de CO2 0.576 kg; Codi LER 17 09 04; Massa de l'element 1 kg; Volum 0.000667 m3
Residus:
- embalatge: re150101 Envasos de paper i cartró; rendiment 0.02 kg
- embalatge: re170201 Fusta. (component de residu); rendiment 0.005 kg; Codi LER 17 02 01; Massa de l'element 1 kg; Volum 0.000909 m3
- embalatge: re170203 Plàstic; rendiment 0.008 kg

**mt12pak050d** m Cinta de junts Aquapanel "KNAUF"
Dades tècniques: Cost energètic 1.215 MJ; Emissió de CO2 0.060 kg; Codi LER 17 02 03; Massa de l'element 0.016 kg; Volum 0.000027 m3
Residus:
- embalatge: re170203 Plàstic; rendiment 0.001 kg

**mt28fvk030** m Perfil de PVC amb malla de fibra de vidre antiàlcalis
Dades tècniques: Cost energètic 11.900 MJ; Emissió de CO2 0.855 kg; Codi LER 17 02 03; Massa de l'element 0.2 kg; Volum 0.000333 m3
Residus:
- embalatge: re170203 Plàstic; rendiment 0.005 kg

**mt12pak100g** m² Malla de fibra de vidre Aquapanel Outdoor "KNAUF", color blanc
Dades tècniques: Cost energètic 18.046 MJ; Emissió de CO2 0.887 kg; Codi LER 17 02 03; Massa de l'element 0.225 kg; Volum 0.000375 m3
Residus:
- embalatge: re170203 Plàstic; rendiment 0.024 kg

**mt12pak090g** kg Morter Aquapanel Outdoor "KNAUF", color blanc
Dades tècniques: Cost energètic 2.251 MJ; Emissió de CO2 0.184 kg; Codi LER 17 09 04; Massa de l'element 1 kg; Volum 0.000667 m3
Residus:
- embalatge: re170203 Plàstic; rendiment 0.003 kg

**mt12pak085d** l Emprimació incolora al siloxà GRC "KNAUF"
Dades tècniques: Cost energètic 157.543 MJ; Emissió de CO2 6.493 kg; Codi LER 17 09 04; Massa de l'element 1.05 kg; Volum 0.0007 m3
Residus:
- embalatge: re150104 Envasos metàl·lics. (component de residu); rendiment 0.042 kg; Codi LER 15 01 04; Massa de l'element 1 kg; Volum 0.001667 m3

**mt12pak120** kg Emprimació a base de copolímers acrílics modificats Fondo Pétreo GRC "KNAUF"
Dades tècniques: Cost energètic 75.527 MJ; Emissió de CO2 2.872 kg; Codi LER 17 09 04; Massa de l'element 1 kg; Volum 0.000667 m3
Residus:
- embalatge: re170203 Plàstic; rendiment 0.003 kg

**mt12pak130** kg Morter GRC "KNAUF", a base de copolímers acrílics modificats amb siloxà, acabat petri, color a escollir
Dades tècniques: Cost energètic 2.251 MJ; Emissió de CO2 0.184 kg; Codi LER 17 09 04; Massa de l'element 1 kg; Volum 0.000667 m3
Residus:
- embalatge: re170203 Plàstic; rendiment 0.003 kg
