# Entibacions de fusta en pous i rases

- Propietat de l'arxiu: CYPE INGENIEROS, S.A.
- Format: FIEBDC-3/2002
- Divisa: EUR
- Costos indirectes: 3.00 %
- IVA: 21.00 %

## A Condicionament del terreny

### AC Moviment de terres en obra civil

#### ACB Apuntalaments

**ACB010** m² Entibacions de fusta en pous i rases.
Apuntalament i entibació lleugera per una protecció del 20%, mitjançant capçals horitzontals, amortitzables en 10 usos i estampidors de fusta, amortitzables en 30 usos, fixats amb puntes d'acer, en rases, de fins a 3 m de profunditat i de fins a 1 m d'amplària.
Inclou: Muntatge de travessers i estampidors de fusta, per a la formació de l'entibació. Clavat de tots els elements. Desmuntatge gradual de l'apuntalament i de l'entibació.
Criteri d'amidament de projecte: Superfície que corre perill de despreniment, que pot ser una part o el total de cadascuna de les parets de l'excavació, amidada segons documentació gràfica de Projecte.
Criteri de mesura d'obra: Es mesurarà la superfície realment apuntalada segons especificacions de Projecte.

| Codi | Ut | Descripció | Rendiment | Preu | Import |
|---|---|---|---|---|---|
| mt08emt040 | m³ | Fusta de pi per a apuntalaments i entibació d'excavacions. (material) | 0.010 | 229.87 | 2.30 |
| mt08emt045a | m³ | Estampidor de fusta, de 70 a 90 mm de diàmetre i entre 2 i 2,5 m de longitud, per a apuntalaments i entibació d'excavacions. (material) | 0.003 | 207.13 | 0.62 |
| mt08var060 | kg | Puntes d'acer de 20x100 mm. (material) | 0.050 | 8.94 | 0.45 |
| op00sie020 |  | Serra de disc fix, per a taula de treball. | 1.000 | 0.00 | 0.00 |
| mo041 | h | Oficial 1ª construcció d'obra civil. (mà d'obra) | 0.211 | 29.67 | 6.26 |
| mo087 | h | Ajudant construcció d'obra civil. (mà d'obra) | 0.211 | 26.39 | 5.57 |
| % | % | Costos directes complementaris | 2 % | 15.20 | 0.30 |
|  |  | Costos directes |  |  | 15.50 |
