# Tub de PVC

- Propietat de l'arxiu: CYPE INGENIEROS, S.A.
- Format: FIEBDC-3/2002
- Divisa: EUR
- Costos indirectes: 3.00 %
- IVA: 21.00 %

## I Instal·lacions

### IU Urbanes

#### IUA Xarxes d'aigua potable

**IUA030** m Tub de PVC.
Tub de policlorur de vinil orientat (PVC-O), de 90 mm de diàmetre exterior, PN=12,5 atm i 1,6 mm de gruix, per a proveïment i distribució, color blau RAL 5015, per a unió per copa amb junta elàstica d'EPDM. Inclús junts de goma i lubricant per a muntatge.
Criteri de valoració econòmica: El preu inclou els equips i la maquinària necessaris per al desplaçament i la disposició en obra dels elements.
Inclou: Replanteig del recorregut de la canonada. Descens i col·locació dels tubs en el fons de la rasa. Muntatge, connexionat i comprovació del seu correcte funcionament.
Criteri d'amidament de projecte: Longitud mesurada segons documentació gràfica de Projecte.
Criteri de mesura d'obra: Es mesurarà la longitud realment executada segons especificacions de Projecte.

| Codi | Ut | Descripció | Rendiment | Preu | Import |
|---|---|---|---|---|---|
| mt37tvq030aa | m | Tub de policlorur de vinil orientat (PVC-O), de 90 mm de diàmetre exterior, PN=12,5 atm i 1,6 mm de gruix, per a proveïment i distribució, color blau RAL 5015, per a unió per copa amb junta elàstica de EPDM, segons UNE-EN ISO 16422, inclús junts de goma. (material) | 1.000 | 5.95 | 5.95 |
| mt11ade100a | kg | Lubrificant per a unió mitjançant junt elàstica de tubs i accessoris. (material) | 0.002 | 21.59 | 0.04 |
| mq04cag010a | h | Camió amb grua de fins a 6 t. (maquinària) | 0.022 | 56.47 | 1.24 |
| mo008 | h | Oficial 1ª lampista. (mà d'obra) | 0.073 | 29.34 | 2.14 |
| mo107 | h | Ajudant lampista. (mà d'obra) | 0.073 | 25.25 | 1.84 |
| % | % | Costos directes complementaris | 2 % | 11.21 | 0.22 |
|  |  | Costos directes |  |  | 11.43 |
