# Peça per a tub de PVC

- Propietat de l'arxiu: CYPE INGENIEROS, S.A.
- Format: FIEBDC-3/2002
- Divisa: EUR
- Costos indirectes: 3.00 %
- IVA: 21.00 %

## I Instal·lacions

### IU Urbanes

#### IUA Xarxes d'aigua potable

**IUA031** U Peça per a tub de PVC.
Maneguet per a unió Gibault de foneria dúctil, per a tubs de PVC amb unió amb junta elàstica de 110 mm de diàmetre exterior, PN=16 atm, acabat amb pintura epoxi, amb rosques i volanderes d'acer zincat i juntes elàstiques de cautxú nitril.
Inclou: Replanteig. Muntatge i connexionat.
Criteri d'amidament de projecte: Nombre d'unitats previstes, segons documentació gràfica de Projecte.
Criteri de mesura d'obra: Es mesurarà el nombre d'unitats realment executades segons especificacions de Projecte.

| Codi | Ut | Descripció | Rendiment | Preu | Import |
|---|---|---|---|---|---|
| mt37tvq100a | U | Maneguet per a unió Gibault de foneria dúctil, per a tubs de PVC amb unió amb junta elàstica de 110 mm de diàmetre exterior, PN=16 atm, acabat amb pintura epoxi, amb rosques i volanderes d'acer zincat i juntes elàstiques de cautxú nitril, segons UNE-EN 545. (material) | 1.000 | 39.32 | 39.32 |
| mo008 | h | Oficial 1ª lampista. (mà d'obra) | 0.204 | 29.34 | 5.99 |
| mo107 | h | Ajudant lampista. (mà d'obra) | 0.204 | 25.25 | 5.15 |
| % | % | Costos directes complementaris | 2 % | 50.46 | 1.01 |
|  |  | Costos directes |  |  | 51.47 |
