# Cuneta prefabricada

- Propietat de l'arxiu: CYPE INGENIEROS, S.A.
- Format: FIEBDC-3/2002
- Divisa: EUR
- Costos indirectes: 3.00 %
- IVA: 21.00 %

## I Instal·lacions

### IU Urbanes

#### IUD Xarxes i sistemes de drenatge

**IUD020** m Cuneta prefabricada.
Formació de cuneta mitjançant peces prefabricades de formigó de secció trapezoïdal, de 30/20x22x100 cm, unides mitjançant junt encadellada, col·locades sobre solera de formigó en massa HM-20/P/20/X0 de 15 cm d'espessor, rebudes amb morter de ciment, industrial, M-5. Inclús preparació de la superfície de recolzament del formigó i rejuntat de les peces amb beurada de ciment. Sense incloure la preparació de la capa base existent.
Inclou: Preparació i neteja de la superfície suport. Formació de solera. Replanteig i traçat de la cuneta. Muntatge de les peces prefabricades. Segellat de junts en les unions entre peces.
Criteri d'amidament de projecte: Longitud mesurada en projecció horitzontal, segons documentació gràfica de Projecte.
Criteri de mesura d'obra: Es mesurarà en projecció horitzontal, la longitud realment executada segons especificacions de Projecte.

| Codi | Ut | Descripció | Rendiment | Preu | Import |
|---|---|---|---|---|---|
| mt10hmf010tLc | m³ | Formigó HM-20/P/20/X0, fabricat en central. (material) | 0.045 | 83.57 | 3.76 |
| mt11cun010a | U | Cuneta prefabricada de formigó de secció trapezoïdal, per recollida d'aigües, de 30/20x22x100 cm, amb junta encadellada. (material) | 1.000 | 14.81 | 14.81 |
| mt08aaa010a | m³ | Aigua. (material) | 0.006 | 1.53 | 0.01 |
| mt09mif010ca | t | Morter industrial per a obra de paleta, de ciment, color gris, categoria M-5 (resistència a compressió 5 N/mm²), subministrat en sacs, segons UNE-EN 998-2. (material) | 0.009 | 54.64 | 0.49 |
| mt09lec020a | m³ | Beurada de ciment CEM II/B-P 32,5 N 1/2. (material) | 0.001 | 133.53 | 0.13 |
| mq02rod010d | h | Safata vibrant de guiat manual, de 300 kg, amplada de treball 70 cm, reversible. (maquinària) | 0.088 | 7.30 | 0.64 |
| mq01exc010a | h | Retroexcavadora sobre cadenes, de 85 kW. (maquinària) | 0.055 | 55.96 | 3.08 |
| mq04cag010a | h | Camió amb grua de fins a 6 t. (maquinària) | 0.011 | 56.47 | 0.62 |
| au00auh020 |  | Canaleta per a abocament del formigó. | 1.000 | 0.00 | 0.00 |
| au00auh040 |  | Vibrador de formigó, elèctric. | 1.000 | 0.00 | 0.00 |
| mo041 | h | Oficial 1ª construcció d'obra civil. (mà d'obra) | 0.254 | 28.42 | 7.22 |
| mo087 | h | Ajudant construcció d'obra civil. (mà d'obra) | 0.287 | 25.28 | 7.26 |
| % | % | Costos directes complementaris | 2 % | 38.02 | 0.76 |
|  |  | Costos directes |  |  | 38.78 |
