# Línia aèria d'enllumenat públic

- Propietat de l'arxiu: CYPE INGENIEROS, S.A.
- Format: FIEBDC-3/2002
- Divisa: EUR
- Costos indirectes: 3.00 %
- IVA: 21.00 %

## I Instal·lacions

### IU Urbanes

#### IUP Xarxes d'enllumenat públic

**IUP100** m Línia aèria d'enllumenat públic.
Línia aèria d'enllumenat públic formada per cable multipolar RZ, amb conductors de coure de 4x25 mm² de secció, reacció al foc classe Fca, sent la seva tensió assignada de 0,6/1 kV. Inclús accessoris i elements de subjecció. Totalment muntada, connexionada i provada.
Inclou: Replanteig. Estesa i fixació del cable. Connexionat del cable.
Criteri d'amidament de projecte: Longitud mesurada segons documentació gràfica de Projecte.
Criteri de mesura d'obra: Es mesurarà la longitud realment executada segons especificacions de Projecte.

| Codi | Ut | Descripció | Rendiment | Preu | Import |
|---|---|---|---|---|---|
| mt35cun300i | m | Cable multipolar RZ, sent la seva tensió assignada de 0,6/1 kV, reacció al foc classe Fca segons UNE-EN 50575, amb conductor de coure classe 2 de 4x25 mm² de secció, amb aïllament de polietilè reticulat (R). Segons UNE 21030-2. (material) | 1.000 | 21.99 | 21.99 |
| mt35www010 | U | Material auxiliar per a instal·lacions elèctriques. (material) | 1.000 | 1.51 | 1.51 |
| mo003 | h | Oficial 1ª electricista. (mà d'obra) | 0.066 | 30.63 | 2.02 |
| mo102 | h | Ajudant electricista. (mà d'obra) | 0.066 | 26.36 | 1.74 |
| % | % | Costos directes complementaris | 2 % | 27.26 | 0.55 |
|  |  | Costos directes |  |  | 27.81 |
