# Sistema centralitzat de control

- Propietat de l'arxiu: CYPE INGENIEROS, S.A.
- Format: FIEBDC-3/2002
- Divisa: EUR
- Costos indirectes: 3.00 %
- IVA: 21.00 %

## I Instal·lacions

### IU Urbanes

#### IUR Xarxes de reg

**IUR105** U Sistema centralitzat de control.
Sistema centralitzat de control, per a xarxa de programadors de reg, format per programari per a PC, per a control centralitzat de fins a 100 zones de reg i 100 programadors per zona, unitat central de connexió fixa, per a comunicació via cable entre el PC i la unitat principal, sensor de cabal, unitat principal amb comunicació via cable amb la unitat central, unitats secundàries amb comunicació via cable amb les altres unitats i amb els programadors, cable de comunicació, sota tub protector de polietilè de doble paret, col·locat sobre llit de sorra de 10 cm d'espessor, degudament compactada i anivellada amb picó vibrant de guiat manual, reblert lateral compactant fins als ronyons i posterior reblert amb la mateixa sorra fins a 10 cm per sobre de la generatriu superior de la canonada, sense incloure l'excavació ni el posterior reblert principal de les rases i cable de comunicació, sota tub protector de PVC rígid, blindat. Totalment muntat i amb connexions establertes.
Inclou: Replanteig i traçat de la línia. Eliminació de les terres soltes del fons de l'excavació. Abocament de sorra en el fons de l'excavació. Col·locació del tub en la rasa. Estesa de cables. Execució del reblert envoltant. Instal·lació del software per a control centralitzat en el PC. Instal·lació de la unitat central de comunicació. Instal·lació de la unitat principal. Instal·lació de les unitats secundàries. Connexionat. Prova de funcionament de tot el sistema.
Criteri d'amidament de projecte: Nombre d'unitats previstes, segons documentació gràfica de Projecte.
Criteri de mesura d'obra: Es mesurarà el nombre d'unitats realment executades segons especificacions de Projecte.

| Codi | Ut | Descripció | Rendiment | Preu | Import |
|---|---|---|---|---|---|
| mt48hun700a | U | Programari per a PC, per a control centralitzat de fins a 100 zones de reg i 100 programadors per zona, amb les següents funcionalitats: modificació de les programacions en temps real en funció de les variacions climàtiques diàries, de la temporada o de les previsions meteorològiques, parada automàtica de tots els sistemes quan plou o bé parada manual, augment del reg durant els dies d'altes temperatures, còmput del consum d'aigua, avís de fallada de funcionament del reg (per trencament de canonada o vandalisme), reprogramació dels programadors locals, comunicació amb els sensors i obtenció d'informes. (material) | 1.000 | 4258.40 | 4258.40 |
| mt48hun710a | U | Unitat central de connexió fixa, per a comunicació via cable entre el PC i la unitat principal, alimentació a 24 Vca. (material) | 1.000 | 483.12 | 483.12 |
| mt48hun720a | U | Unitat principal amb comunicació via cable amb la unitat central, per a un màxim de 100 programadors per unitat, alimentació a 230 V. (material) | 1.000 | 1016.04 | 1016.04 |
| mt48hun730a | U | Unitat secundària amb comunicació via cable amb el programador, alimentació a 230 V. (material) | 11.000 | 423.35 | 4656.85 |
| mt48hun770a | U | Sensor de cabal, interruptor d'intensitat nominal 2 A i 24 V de corrent alterna. (material) | 1.000 | 209.18 | 209.18 |
| mt01ara010a | m³ | Sorra amb granulometria de 0 a 5 mm de diàmetre, neta. (material) | 83.000 | 14.61 | 1212.63 |
| mt35aia080aa | m | Tub corbable, subministrat en rotllo, de polietilè de doble paret (interior llisa i exterior corrugada), de color taronja, de 40 mm de diàmetre nominal, per a canalització soterrada, resistència a la compressió 250 N, amb grau de protecció IP549 segons UNE 20324. Segons UNE-EN 61386-1, UNE-EN 61386-22 i UNE-EN 50086-2-4. (material) | 1000.000 | 1.84 | 1840.00 |
| mt35aia090ca | m | Tub rígid de PVC, enrotllable, corbable en calent, de color negre, de 16 mm de diàmetre nominal, per a canalització fixa en superfície. Resistència a la compressió 1250 N, resistència a l'impacte 2 joules, temperatura de treball -5°C fins 60°C, amb grau de protecció IP547 segons UNE 20324, propietats elèctriques: aïllant, no propagador de la flama. Segons UNE-EN 61386-1, UNE-EN 61386-22 i UNE-EN 60423. Inclús abraçadores, elements de subjecció i accessoris (corbes, maneguets, tes, colzes i corbes flexibles). (material) | 10.000 | 1.26 | 12.60 |
| mt48hun715a | m | Cable de comunicació, de 2 parells, amb cable de connexió a terra. (material) | 1010.000 | 3.15 | 3181.50 |
| mo020 | h | Oficial 1ª construcció. (mà d'obra) | 109.457 | 28.42 | 3110.77 |
| mo113 | h | Peó ordinari construcció. (mà d'obra) | 109.457 | 23.81 | 2606.17 |
| mo003 | h | Oficial 1ª electricista. (mà d'obra) | 8.308 | 29.34 | 243.76 |
| mo102 | h | Ajudant electricista. (mà d'obra) | 5.816 | 25.25 | 146.85 |
| mo040 | h | Oficial 1ª jardiner. (mà d'obra) | 1.319 | 28.42 | 37.49 |
| mo086 | h | Ajudant jardiner. (mà d'obra) | 0.923 | 25.28 | 23.33 |
| % | % | Costos directes complementaris | 2 % | 23038.69 | 460.77 |
|  |  | Costos directes |  |  | 23499.46 |
