# Desbrossament i neteja del terreny, amb mitjans mecànics

- Propietat de l'arxiu: CYPE INGENIEROS, S.A.
- Format: FIEBDC-3/2002
- Divisa: EUR
- Costos indirectes: 3.00 %
- IVA: 21.00 %

## J Jardineria

### JA Preparació del terreny

#### JAA Treballs preliminars

**JAA020** m² Desbrossament i neteja del terreny, amb mitjans mecànics.
Desbrossament i neteja del terreny, amb mitjans mecànics, per a una pendent major del 12% i una superfície de treball menor de 5000 m², efectuant dues passades de la màquina com a mínim.
Criteri de valoració econòmica: El preu inclou la protecció dels arbres o plantes que s'han de conservar, però no inclou la retirada i càrrega dels materials de desbrossament.
Inclou: Preparació de la superfície de treball. Desbrossament del terreny. Trossejat i aplec dels materials de desbrossament.
Criteri d'amidament de projecte: Superfície mesurada en projecció horitzontal, segons documentació gràfica de Projecte.
Criteri de mesura d'obra: Es mesurarà, en projecció horitzontal, la superfície realment executada segons especificacions de Projecte.

| Codi | Ut | Descripció | Rendiment | Preu | Import |
|---|---|---|---|---|---|
| mq09tra020 | h | Tractor agrícola, de 48 kW, equipat amb desbrossadora de martells, de 1,5 a 2 m d'amplada de treball. (maquinària) | 0.001 | 47.97 | 0.05 |
| % | % | Costos directes complementaris | 2 % | 0.05 | 0.00 |
|  |  | Costos directes |  |  | 0.05 |
