# Plantació d'arbre

- Propietat de l'arxiu: CYPE INGENIEROS, S.A.
- Format: FIEBDC-3/2002
- Divisa: EUR
- Costos indirectes: 3.00 %
- IVA: 21.00 %

## J Jardineria

### JS Subministrament i plantació d'espècies

#### JSP Plantació i trasplantament d'espècies

**JSP010** U Plantació d'arbre.
Plantació d'arbre menor de 14 cm de perímetre de tronc a 1 m del terra, amb mitjans manuals, en terreny sorrenc, amb aportació d'un 25% de terra vegetal garbellada, en clot de 60x60x60 cm; subministrament amb arrel nua.
Criteri de valoració econòmica: El preu no inclou l'arbre.
Inclou: Replanteig. Obertura de clot amb mitjans manuals. Retirada i aplec de les terres excavades. Preparació del fons del clot. Presentació de l'arbre. Reomplert del clot amb terra seleccionada de la pròpia excavació i terra vegetal garbellada. Piconat moderat. Formació d'escocell. Col·locació de tutor. Primer reg. Retirada i càrrega a camió de les terres sobrants.
Criteri d'amidament de projecte: Nombre d'unitats previstes, segons documentació gràfica de Projecte.
Criteri de mesura d'obra: Es mesurarà el nombre d'unitats realment executades segons especificacions de Projecte.

| Codi | Ut | Descripció | Rendiment | Preu | Import |
|---|---|---|---|---|---|
| mt48tie030a | m³ | Terra vegetal garbellada, subministrada a granel. (material) | 0.054 | 24.21 | 1.31 |
| mt08aaa010a | m³ | Aigua. (material) | 0.050 | 1.53 | 0.08 |
| mq04dua020b | h | Dúmper de descàrrega frontal de 2 t de càrrega útil. (maquinària) | 0.055 | 10.58 | 0.58 |
| mo040 | h | Oficial 1ª jardiner. (mà d'obra) | 0.132 | 29.67 | 3.92 |
| mo086 | h | Ajudant jardiner. (mà d'obra) | 0.132 | 26.39 | 3.48 |
| mo115 | h | Peó jardiner. (mà d'obra) | 0.297 | 24.86 | 7.38 |
| % | % | Costos directes complementaris | 2 % | 16.75 | 0.34 |
|  |  | Costos directes |  |  | 17.09 |
