# Cobriment protector sobre massís existent

- Propietat de l'arxiu: CYPE INGENIEROS, S.A.
- Format: FIEBDC-3/2002
- Divisa: EUR
- Costos indirectes: 3.00 %
- IVA: 21.00 %

## J Jardineria

### JT Decoració i tractament de superfícies

#### JTO Superfícies de materials orgànics

**JTO010** m² Cobriment protector sobre massís existent.
Cobriment protector sobre massís existent, realitzada mitjançant estesa d'escorça Mulching de fusta de pi seleccionada, amb mitjans manuals, fins a formar una capa uniforme de 10 cm de gruix mínim.
Inclou: Estesa de la capa de protecció. Reg.
Criteri d'amidament de projecte: Superfície mesurada en projecció horitzontal, segons documentació gràfica de Projecte.
Criteri de mesura d'obra: Es mesurarà, en projecció horitzontal, la superfície realment executada segons especificacions de Projecte.

| Codi | Ut | Descripció | Rendiment | Preu | Import |
|---|---|---|---|---|---|
| mt48mod010 | m³ | Escorça Mulching de fusta de pi seleccionada, per a protecció i decoració de superfícies. (material) | 0.100 | 47.15 | 4.72 |
| mt08aaa010a | m³ | Aigua. (material) | 0.006 | 1.53 | 0.01 |
| mo040 | h | Oficial 1ª jardiner. (mà d'obra) | 0.013 | 29.67 | 0.39 |
| mo086 | h | Ajudant jardiner. (mà d'obra) | 0.066 | 26.39 | 1.74 |
| % | % | Costos directes complementaris | 2 % | 6.86 | 0.14 |
|  |  | Costos directes |  |  | 7.00 |
