# Revestiment de paviment esportiu, de resines sintètiques, sistema "COMPOSAN INDUSTRIAL Y TECNOLOGÍA", per a pista de tennis

- Propietat de l'arxiu: CYPE INGENIEROS, S.A.
- Format: FIEBDC-3/2002
- Divisa: EUR
- Costos indirectes: 3.00 %
- IVA: 21.00 %

## M Ferms i paviments urbans

### MD Paviments esportius

#### MDR De resines sintètiques

**MDR010** m² Revestiment de paviment esportiu, de resines sintètiques, sistema "COMPOSAN INDUSTRIAL Y TECNOLOGÍA", per a pista de tennis.
Revestiment de paviment esportiu, amb resistència al lliscament entre 80 i 110 con la superficie seca i entre 55 i 110 amb la superfície humida, segons UNE-EN 13036-4, amb resistència al lliscament Rd>45 segons UNE-EN 16165 i lliscabilitat classe 3 segons CTE, abrasió Taber en sec < 0,2 g, de 3 mm d'espessor total aproximat, realitzat sobre superfície suport d'aglomerat asfàltic, amb el sistema Tennislife Cushion-5 "COMPOSAN INDUSTRIAL Y TECNOLOGÍA", apte per a pista de tenis, mitjançant l'aplicació successiva de: una capa de regularització i condicionament de la superfície, de morter, Compotop Sportseal, color gris, a base de resines sintètiques i càrregues minerals seleccionades (2 kg/m²); una capa de morter, Compo Resurfacer, color negre, a base de resines acríliques (0,3 kg/m²), àrid silici incolor, rentat, de granulometria compresa entre 0,2 i 0,4 mm (0,5 kg/m²) i aigua (0,2 l/m²); cinc capes de morter, Compo Cushion, color negre, a base de resines elastomèriques, àrids lleugers i partícules de cautxú (0,5 kg/m² per capa), pintura a l'aigua, Compo Concentrado 2002, a base de resines acríliques, càrregues micronitzades i pigments (0,1 kg/m² per capa) i aigua (0,1 l/m² per capa); tres capes de morter, Compo Premix, a base de resines acríliques, càrregues minerals calibrades i pigments (0,4 kg/m² cada capa), deixant assecar totalment la capa prèvia abans d'aplicar la següent capa i una capa de pintura a l'aigua, Compo Concentrado 2002, color blau, a base de resines acríliques, càrregues micronitzades i pigments (0,3 kg/m²).
Criteri de valoració econòmica: El preu no inclou la superfície suport, l'execució i el segellat dels junts ni el marcat i execució de les línies de joc.
Inclou: Neteja de la superfície suport. Replanteig de les juntes i draps de treball. Aplicació, amb rastell de goma, de la capa de regularització i condicionament de la superfície. Aplicació de les successives capes que formen el paviment esportiu. Assecat de cada capa abans d'aplicar la següent, incloent raspat, escombrada i bufat de les imperfeccions. Neteja final del paviment.
Criteri d'amidament de projecte: Superfície mesurada en projecció horitzontal, segons documentació gràfica de Projecte.
Criteri de mesura d'obra: Es mesurarà, en projecció horitzontal, la superfície realment executada segons especificacions de Projecte.

| Codi | Ut | Descripció | Rendiment | Preu | Import |
|---|---|---|---|---|---|
| mt47cit050d | kg | Morter, Compotop Sportseal "COMPOSAN INDUSTRIAL Y TECNOLOGÍA", color gris, a base de resines sintètiques i càrregues minerals seleccionades, per a regularització de superfícies; per a aplicar amb rastell de goma. (material) | 2.000 | 2.03 | 4.06 |
| mt47cit060b | kg | Morter, Compo Resurfacer "COMPOSAN INDUSTRIAL Y TECNOLOGÍA", color negre, a base de resines acríliques. (material) | 0.300 | 5.11 | 1.53 |
| mt47cit002a | kg | Àrid silici incolor, rentat, de granulometria compresa entre 0,2 i 0,4 mm, subministrat en sacs. (material) | 0.500 | 0.22 | 0.11 |
| mt47cit070b | kg | Morter, Compo Cushion "COMPOSAN INDUSTRIAL Y TECNOLOGÍA", color negre, a base de resines elastomèriques, àrids lleugers i partícules de cautxú. (material) | 2.500 | 5.07 | 12.68 |
| mt27pcc030n | kg | Pintura a l'aigua, Compo Concentrado 2002 "COMPOSAN INDUSTRIAL Y TECNOLOGÍA", color blau, a base de resines acríliques, càrregues micronitzades i pigments. (material) | 0.800 | 6.12 | 4.90 |
| mt47cit080n | kg | Morter, Compo Premix "COMPOSAN INDUSTRIAL Y TECNOLOGÍA", color blau, a base de resines acríliques, càrregues minerals calibrades i pigments. (material) | 1.200 | 5.35 | 6.42 |
| mo041 | h | Oficial 1ª construcció d'obra civil. (mà d'obra) | 0.380 | 29.67 | 11.27 |
| mo087 | h | Ajudant construcció d'obra civil. (mà d'obra) | 0.380 | 26.39 | 10.03 |
| % | % | Costos directes complementaris | 2 % | 51.00 | 1.02 |
|  |  | Costos directes |  |  | 52.02 |
