# Vora de travesses de fusta

- Propietat de l'arxiu: CYPE INGENIEROS, S.A.
- Format: FIEBDC-3/2002
- Divisa: EUR
- Costos indirectes: 3.00 %
- IVA: 21.00 %

## M Ferms i paviments urbans

### ML Vores i límits de paviments

#### MLD Vores

**MLD010** m Vora de travesses de fusta.
Formació de vora i límit de paviment mitjançant una travessa de fusta de roure envellida, de 18x12 cm, col·locada horitzontalment sobre el terreny. Inclús replanteig, excavació manual del terreny, selecció i tall de travesses, replé i compactació del terreny contigu a la vora ja col·locada i eliminació i neteja del material sobrant.
Inclou: Replanteig. Excavació i preparació del terreny. Presentació, aplomat i anivellació. Reomplert de la rasa i compactació del terreny. Eliminació i neteja del material sobrant.
Criteri d'amidament de projecte: Longitud mesurada segons documentació gràfica de Projecte.
Criteri de mesura d'obra: Es mesurarà la longitud realment executada segons especificacions de Projecte.

| Codi | Ut | Descripció | Rendiment | Preu | Import |
|---|---|---|---|---|---|
| mt18bma010e | m | Travessa de fusta de roure envellida, de 18x12 cm. (material) | 1.200 | 10.52 | 12.62 |
| op00cla010 |  | Clavadora pneumàtica. | 1.000 | 0.00 | 0.00 |
| op00sie010 |  | Serra de calar. | 1.000 | 0.00 | 0.00 |
| op00tal010 |  | Trepant. | 1.000 | 0.00 | 0.00 |
| op00ato010 |  | Tornavís. | 1.000 | 0.00 | 0.00 |
| mo087 | h | Ajudant construcció d'obra civil. (mà d'obra) | 0.396 | 26.39 | 10.45 |
| % | % | Costos directes complementaris | 2 % | 23.07 | 0.46 |
|  |  | Costos directes |  |  | 23.53 |
