# Cobriment protector i drenant d'anell perimetral de tronc d'arbre

- Propietat de l'arxiu: CYPE INGENIEROS, S.A.
- Format: FIEBDC-3/2002
- Divisa: EUR
- Costos indirectes: 3.00 %
- IVA: 21.00 %

## M Ferms i paviments urbans

### MP Paviments urbans

#### MPD Drenants

**MPD025** m² Cobriment protector i drenant d'anell perimetral de tronc d'arbre.
Cobriment protector i drenant d'anell perimetral de tronc d'arbre per permetre'n el creixement, realitzat mitjançant estesa de morter realitzat "in situ" a base de resina epoxi bicomponent i granulats de suro natural, procedent de panells reciclats, sense additius, color negre, de granulometria compresa entre 3 i 5 mm, densitat entre 72 i 80 kg/m³ i conductivitat tèrmica 0,043 W/(mK), amb mitjans manuals, fins a formar una capa uniforme de 20 mm de gruix mínim.
Inclou: Estesa de la capa de protecció.
Criteri d'amidament de projecte: Superfície mesurada segons documentació gràfica de Projecte.
Criteri de mesura d'obra: Es mesurarà la superfície realment executada segons especificacions de Projecte.

| Codi | Ut | Descripció | Rendiment | Preu | Import |
|---|---|---|---|---|---|
| mt16fso010ef | m³ | Granulats de suro natural, procedent de panells reciclats, sense additius, color negre, de granulometria compresa entre 3 i 5 mm, densitat entre 72 i 80 kg/m³ i conductivitat tèrmica 0,043 W/(mK). (material) | 0.012 | 196.97 | 2.36 |
| mt47pcd020a | kg | Resina epoxi bicomponent. (material) | 1.000 | 71.52 | 71.52 |
| op00tal020 |  | Trepant amb batedora. | 1.000 | 0.00 | 0.00 |
| mo040 | h | Oficial 1ª jardiner. (mà d'obra) | 0.659 | 28.42 | 18.73 |
| mo086 | h | Ajudant jardiner. (mà d'obra) | 0.659 | 25.28 | 16.66 |
| % | % | Costos directes complementaris | 2 % | 109.27 | 2.19 |
|  |  | Costos directes |  |  | 111.46 |
