# Porteria de futbol

- Propietat de l'arxiu: CYPE INGENIEROS, S.A.
- Format: FIEBDC-3/2002
- Divisa: EUR
- Costos indirectes: 3.00 %
- IVA: 21.00 %

## T Equipament urbà

### TD Equipaments esportius

#### TDG Jocs esportius

**TDG110** U Porteria de futbol.
Porteria fixa de futbol 7 o futbol 8 de 6 m de base i 2 m d'altura formada per: pals i travesser de secció circular de 100 mm de diàmetre, d'acer, acabat amb vernís de poliuretà, color blanc i xarxa de niló amb cordes de 3 mm de diàmetre amb suports de poliamida per a subjecció de la xarxa a la porteria, fixada a una base de formigó HM-20/P/20/X0 amb elements d'ancoratge.
Criteri de valoració econòmica: El preu inclou l'excavació.
Inclou: Replanteig. Excavació amb mitjans manuals. Formigonat de la base de recolzament. Muntatge i fixació de l'equipament esportiu. Comprovació del seu correcte funcionament.
Criteri d'amidament de projecte: Nombre d'unitats previstes, segons documentació gràfica de Projecte.
Criteri de mesura d'obra: Es mesurarà el nombre d'unitats realment executades segons especificacions de Projecte.

| Codi | Ut | Descripció | Rendiment | Preu | Import |
|---|---|---|---|---|---|
| mt52dep320e | U | Porteria fixa de futbol 7 o futbol 8 de 6 m de base i 2 m d'altura formada per: pals i travesser de secció circular de 100 mm de diàmetre, d'acer, acabat amb vernís de poliuretà, color blanc i xarxa de niló amb cordes de 3 mm de diàmetre amb suports de poliamida per a subjecció de la xarxa a la porteria, inclús pots d'acer per encastar els pals. (material) | 1.000 | 715.16 | 715.16 |
| mt10hmf010tLc | m³ | Formigó HM-20/P/20/X0, fabricat en central. (material) | 0.600 | 83.57 | 50.14 |
| mo041 | h | Oficial 1ª construcció d'obra civil. (mà d'obra) | 2.308 | 28.42 | 65.59 |
| mo087 | h | Ajudant construcció d'obra civil. (mà d'obra) | 2.308 | 25.28 | 58.35 |
| mo011 | h | Oficial 1ª muntador. (mà d'obra) | 0.989 | 29.34 | 29.02 |
| mo080 | h | Ajudant muntador. (mà d'obra) | 0.989 | 25.28 | 25.00 |
| % | % | Costos directes complementaris | 2 % | 943.26 | 18.87 |
|  |  | Costos directes |  |  | 962.13 |
