# Taula de ping-pong, antivandàlica

- Propietat de l'arxiu: CYPE INGENIEROS, S.A.
- Format: FIEBDC-3/2002
- Divisa: EUR
- Costos indirectes: 3.00 %
- IVA: 21.00 %

## T Equipament urbà

### TD Equipaments esportius

#### TDG Jocs esportius

**TDG150** U Taula de ping-pong, antivandàlica.
Taula de ping-pong, antivandàlica, formada per: tauler de 274x152x6,5 cm, de polièster i fibra de vidre reforçat en el seu interior per un bastidor de tubs metàl·lics, col·locat a una altura de 76 cm, suports metàl·lics de tub rectangular soldat i reforçat, amb protecció anticorrosió i xarxa de planxa metàl·lica perforada de 2 mm d'espessor amb armadura d'acer massís en tot el perímetre, fixada a una superfície suport amb elements d'ancoratge.
Criteri de valoració econòmica: El preu no inclou la superfície suport.
Inclou: Replanteig. Muntatge i fixació de l'equipament esportiu. Comprovació del seu correcte funcionament.
Criteri d'amidament de projecte: Nombre d'unitats previstes, segons documentació gràfica de Projecte.
Criteri de mesura d'obra: Es mesurarà el nombre d'unitats realment executades segons especificacions de Projecte.

| Codi | Ut | Descripció | Rendiment | Preu | Import |
|---|---|---|---|---|---|
| mt52dep360 | U | Taula de ping-pong, antivandàlica, formada per: tauler de 274x152x6,5 cm, de polièster i fibra de vidre reforçat en el seu interior per un bastidor de tubs metàl·lics, col·locat a una altura de 76 cm, suports metàl·lics de tub rectangular soldat i reforçat, amb protecció anticorrosió i xarxa de planxa metàl·lica perforada de 2 mm d'espessor amb armadura d'acer massís en tot el perímetre, inclús perns d'ancoratge. (material) | 1.000 | 2846.33 | 2846.33 |
| mo011 | h | Oficial 1ª muntador. (mà d'obra) | 0.659 | 29.34 | 19.34 |
| mo080 | h | Ajudant muntador. (mà d'obra) | 1.319 | 25.28 | 33.34 |
| % | % | Costos directes complementaris | 2 % | 2899.01 | 57.98 |
|  |  | Costos directes |  |  | 2956.99 |
