# Delimitació de pista de petanca

- Propietat de l'arxiu: CYPE INGENIEROS, S.A.
- Format: FIEBDC-3/2002
- Divisa: EUR
- Costos indirectes: 3.00 %
- IVA: 21.00 %

## T Equipament urbà

### TD Equipaments esportius

#### TDG Jocs esportius

**TDG160** U Delimitació de pista de petanca.
Estructura de fusta de pi silvestre, tractada en autoclau, per a delimitació de pista de petanca, de 40 cm d'altura en els costats menors i de 20 cm en els costats majors, amb una superfície de joc de 15x4 m.
Inclou: Replanteig. Col·locació.
Criteri d'amidament de projecte: Nombre d'unitats previstes, segons documentació gràfica de Projecte.
Criteri de mesura d'obra: Es mesurarà el nombre d'unitats realment executades segons especificacions de Projecte.

| Codi | Ut | Descripció | Rendiment | Preu | Import |
|---|---|---|---|---|---|
| mt52dep370 | U | Estructura de fusta de pi silvestre, tractada en autoclau, per a delimitació de pista de petanca, de 40 cm d'altura en els costats menors i de 20 cm en els costats majors, amb una superfície de joc de 15x4 m, inclús platines metàl·liques per a reforços verticals intermedis i cargols de seguretat per a la unió entre peces. (material) | 1.000 | 2503.06 | 2503.06 |
| mo041 | h | Oficial 1ª construcció d'obra civil. (mà d'obra) | 26.377 | 29.67 | 782.61 |
| mo087 | h | Ajudant construcció d'obra civil. (mà d'obra) | 39.565 | 26.39 | 1044.12 |
| % | % | Costos directes complementaris | 2 % | 4329.79 | 86.60 |
|  |  | Costos directes |  |  | 4416.39 |
