# Cadira

- Propietat de l'arxiu: CYPE INGENIEROS, S.A.
- Format: FIEBDC-3/2002
- Divisa: EUR
- Costos indirectes: 3.00 %
- IVA: 21.00 %

## T Equipament urbà

### TM Mobiliari urbà

#### TMB Bancs, cadires i taules

**TMB070** U Cadira.
Cadira, de 70x74x45 cm amb seient i respatller de polietilè i cos estructural d'acer galvanitzat, col·locació amb tac químic, volandera i cargol sobre una base de formigó HM-20/P/20/X0.
Criteri de valoració econòmica: El preu inclou l'excavació.
Inclou: Replanteig. Excavació amb mitjans manuals. Formigonat de la base de recolzament. Col·locació.
Criteri d'amidament de projecte: Nombre d'unitats previstes, segons documentació gràfica de Projecte.
Criteri de mesura d'obra: Es mesurarà el nombre d'unitats realment executades segons especificacions de Projecte.

| Codi | Ut | Descripció | Rendiment | Preu | Import |
|---|---|---|---|---|---|
| mt10hmf010tLc | m³ | Formigó HM-20/P/20/X0, fabricat en central. (material) | 0.350 | 83.57 | 29.25 |
| mt50spl105b | U | Fixació composta per tac químic, volandera i cargol d'acer. (material) | 4.000 | 5.82 | 23.28 |
| mt52mug220hv | U | Cadira, de 70x74x45 cm amb seient i respatller de polietilè i cos estructural d'acer galvanitzat. (material) | 1.000 | 836.74 | 836.74 |
| mq04cag010a | h | Camió amb grua de fins a 6 t. (maquinària) | 0.198 | 56.47 | 11.18 |
| mo041 | h | Oficial 1ª construcció d'obra civil. (mà d'obra) | 0.501 | 29.67 | 14.86 |
| mo087 | h | Ajudant construcció d'obra civil. (mà d'obra) | 0.501 | 26.39 | 13.22 |
| % | % | Costos directes complementaris | 2 % | 928.53 | 18.57 |
|  |  | Costos directes |  |  | 947.10 |
