# Elemento de mobiliario urbano

- Propietat de l'arxiu: CYPE INGENIEROS, S.A.
- Format: FIEBDC-3/2002
- Divisa: EUR
- Costos indirectes: 3.00 %
- IVA: 21.00 %

## T Equipament urbà

### TM Mobiliari urbà

#### TMB Bancs, cadires i taules

**TMB080** U Elemento de mobiliario urbano.
Seient, de 1500x600x450 cm, de formigó prefabricat acabat con tratamiento antigrafiti, color blanc.
Inclou: Replanteig. Col·locació.
Criteri d'amidament de projecte: Nombre d'unitats previstes, segons documentació gràfica de Projecte.
Criteri de mesura d'obra: Es mesurarà el nombre d'unitats realment executades segons especificacions de Projecte.

| Codi | Ut | Descripció | Rendiment | Preu | Import |
|---|---|---|---|---|---|
| mt52mug219ga | U | Seient, de 1500x600x450 cm, de formigó prefabricat acabat con tratamiento antigrafiti, color blanc. (material) | 1.000 | 329.57 | 329.57 |
| mq04cag010a | h | Camió amb grua de fins a 6 t. (maquinària) | 0.693 | 56.47 | 39.13 |
| mo041 | h | Oficial 1ª construcció d'obra civil. (mà d'obra) | 0.831 | 29.67 | 24.66 |
| mo087 | h | Ajudant construcció d'obra civil. (mà d'obra) | 0.831 | 26.39 | 21.93 |
| % | % | Costos directes complementaris | 2 % | 415.29 | 8.31 |
|  |  | Costos directes |  |  | 423.60 |
