# Jardinera de fosa

- Propietat de l'arxiu: CYPE INGENIEROS, S.A.
- Format: FIEBDC-3/2002
- Divisa: EUR
- Costos indirectes: 3.00 %
- IVA: 21.00 %

## T Equipament urbà

### TM Mobiliari urbà

#### TMJ Jardineres

**TMJ010** U Jardinera de fosa.
Jardinera quadrada de ferro colat, de 60x60x50 cm, pintada en color negre.
Inclou: Col·locació de la jardinera. Eliminació i neteja del material sobrant.
Criteri d'amidament de projecte: Nombre d'unitats previstes, segons documentació gràfica de Projecte.
Criteri de mesura d'obra: Es mesurarà el nombre d'unitats realment executades segons especificacions de Projecte.

| Codi | Ut | Descripció | Rendiment | Preu | Import |
|---|---|---|---|---|---|
| mt52mug100a | U | Jardinera quadrada de ferro colat, de 60x60x50 cm, pintada en color negre. (material) | 1.000 | 829.59 | 829.59 |
| mq04cag010a | h | Camió amb grua de fins a 6 t. (maquinària) | 0.363 | 56.47 | 20.50 |
| mo041 | h | Oficial 1ª construcció d'obra civil. (mà d'obra) | 0.435 | 28.42 | 12.36 |
| mo087 | h | Ajudant construcció d'obra civil. (mà d'obra) | 0.712 | 25.28 | 18.00 |
| % | % | Costos directes complementaris | 2 % | 880.45 | 17.61 |
|  |  | Costos directes |  |  | 898.06 |
