# Jardinera d'acer corten

- Propietat de l'arxiu: CYPE INGENIEROS, S.A.
- Format: FIEBDC-3/2002
- Divisa: EUR
- Costos indirectes: 3.00 %
- IVA: 21.00 %

## T Equipament urbà

### TM Mobiliari urbà

#### TMJ Jardineres

**TMJ070** U Jardinera d'acer corten.
Jardinera prismàtica d'acer corten, de 120x120x45 cm i 600 litres de capacitat.
Inclou: Col·locació de la jardinera. Eliminació i neteja del material sobrant.
Criteri d'amidament de projecte: Nombre d'unitats previstes, segons documentació gràfica de Projecte.
Criteri de mesura d'obra: Es mesurarà el nombre d'unitats realment executades segons especificacions de Projecte.

| Codi | Ut | Descripció | Rendiment | Preu | Import |
|---|---|---|---|---|---|
| mt52mug260ag | U | Jardinera prismàtica d'acer corten, de 120x120x45 cm i 600 litres de capacitat. (material) | 1.000 | 2832.03 | 2832.03 |
| mq04cag010b | h | Camió amb grua de fins a 10 t. (maquinària) | 0.407 | 63.96 | 26.03 |
| mo041 | h | Oficial 1ª construcció d'obra civil. (mà d'obra) | 0.488 | 28.42 | 13.87 |
| mo087 | h | Ajudant construcció d'obra civil. (mà d'obra) | 0.791 | 25.28 | 20.00 |
| % | % | Costos directes complementaris | 2 % | 2891.93 | 57.84 |
|  |  | Costos directes |  |  | 2949.77 |
