# Pal Pipicà

- Propietat de l'arxiu: CYPE INGENIEROS, S.A.
- Format: FIEBDC-3/2002
- Divisa: EUR
- Costos indirectes: 3.00 %
- IVA: 21.00 %

## T Equipament urbà

### TM Mobiliari urbà

#### TMS Mobiliari caní

**TMS050** U Pal Pipicà.
Pal pipicà de fusta de pi Suècia tractada en autoclau, amb classe d'ús 4, segons UNE-EN 335, de 150 cm d'altura i 10 cm de diàmetre, fixat a una base de formigó HM-20/P/20/X0 amb elements d'ancoratge.
Criteri de valoració econòmica: El preu inclou l'excavació.
Inclou: Replanteig. Excavació amb mitjans manuals. Formigonat de la base de recolzament. Muntatge. Eliminació i neteja del material sobrant.
Criteri d'amidament de projecte: Nombre d'unitats previstes, segons documentació gràfica de Projecte.
Criteri de mesura d'obra: Es mesurarà el nombre d'unitats realment executades segons especificacions de Projecte.

| Codi | Ut | Descripció | Rendiment | Preu | Import |
|---|---|---|---|---|---|
| mt52moc050 | U | Pal pipicà de fusta de pi Suècia tractada en autoclau, amb classe d'ús 4, segons UNE-EN 335, de 150 cm d'altura i 10 cm de diàmetre, inclús perns d'ancoratge. (material) | 1.000 | 207.40 | 207.40 |
| mt10hmf010tLb | m³ | Formigó HM-20/B/20/X0, fabricat en central. (material) | 0.100 | 87.66 | 8.77 |
| mo041 | h | Oficial 1ª construcció d'obra civil. (mà d'obra) | 0.791 | 28.42 | 22.48 |
| mo087 | h | Ajudant construcció d'obra civil. (mà d'obra) | 0.791 | 25.28 | 20.00 |
| % | % | Costos directes complementaris | 2 % | 258.65 | 5.17 |
|  |  | Costos directes |  |  | 263.82 |
