# Pal per a suport de senyalització vertical de tràfic

- Propietat de l'arxiu: CYPE INGENIEROS, S.A.
- Format: FIEBDC-3/2002
- Divisa: EUR
- Costos indirectes: 3.00 %
- IVA: 21.00 %

## T Equipament urbà

### TS Senyalització i suports publicitaris

#### TSV Senyalització vertical

**TSV030** U Pal per a suport de senyalització vertical de tràfic.
Pal de 3 m d'altura, de tub d'acer galvanitzat, de secció rectangular, de 80x40x2 mm, per a suport de senyalització vertical de tràfic, clavat amb mitjans mecànics al terreny. Inclús replanteig.
Inclou: Replanteig i marcat dels eixos. Clavat del pal.
Criteri d'amidament de projecte: Nombre d'unitats previstes, segons documentació gràfica de Projecte.
Criteri de mesura d'obra: Es mesurarà el nombre d'unitats realment subministrades segons especificacions de Projecte.

| Codi | Ut | Descripció | Rendiment | Preu | Import |
|---|---|---|---|---|---|
| mt53bps030b | m | Pal de tub d'acer galvanitzat, de secció rectangular, de 80x40x2 mm, per a suport de senyalització vertical de tràfic. (material) | 3.000 | 7.83 | 23.49 |
| mq03tab050 | h | Equip de clava de pals, sobre pneumàtics. (maquinària) | 0.044 | 48.89 | 2.15 |
| mo041 | h | Oficial 1ª construcció d'obra civil. (mà d'obra) | 0.066 | 28.42 | 1.88 |
| mo087 | h | Ajudant construcció d'obra civil. (mà d'obra) | 0.132 | 25.28 | 3.34 |
| % | % | Costos directes complementaris | 2 % | 30.86 | 0.62 |
|  |  | Costos directes |  |  | 31.48 |
