# Marquesina de protecció perimetral de l'edifici

- Propietat de l'arxiu: CYPE INGENIEROS, S.A.
- Format: FIEBDC-3/2002
- Divisa: EUR
- Costos indirectes: 3.00 %
- IVA: 21.00 %

## Y Seguretat i salut

### YC Sistemes de protecció col·lectiva

#### YCM Escales, marquesines, passarel·les i plataformes

**YCM025** m Marquesina de protecció perimetral de l'edifici.
Marquesina de protecció perimetral de l'edifici en la primera planta davant la possible caiguda d'objectes formada per: braços plegables, tipus mènsula, de perfil buit d'acer de secció rectangular 60x40x2 mm, amb un tram horitzontal de 3,0 m de longitud i un tram inclinat a 45° d'1,3 m de longitud, fixats al forjat cada 2,5 m amb suports tipus Omega prèviament ancorats al forjat amb fixacions mecàniques, amortitzables en 8 usos i plataforma de xapa d'acer galvanitzat d'1,0 mm de gruix, que protegeix una zona de 1,7 m d'amplada, recolzada sobre els braços tipus mènsula i amb solapament entre xapes, amortitzable en 10 usos. Inclús cargols per a la subjecció de les xapes als braços.
Criteri d'amidament de projecte: Longitud mesurada segons Estudi o Estudi Bàsic de Seguretat i Salut.
Criteri de mesura d'obra: S'amidarà la longitud realment muntada segons especificacions d'Estudi o Estudi Bàsic de Seguretat i Salut.

| Codi | Ut | Descripció | Rendiment | Preu | Import |
|---|---|---|---|---|---|
| mt50spm015a | U | Braç plegable, tipus mènsula, de perfil buit d'acer de secció rectangular 60x40x2 mm, amb un tram horitzontal de 3 m de longitud i un tram inclinat a 45° de 1,30 m de longitud. (material) | 0.073 | 66.06 | 4.82 |
| mt50spm035 | U | Suport tipus Omega de xapa d'acer, de 60x40 mm i 5 mm de gruix. (material) | 0.583 | 12.21 | 7.12 |
| mt50spl105a | U | Fixació composta per tac químic, volandera i cargol d'acer de 12 mm de diàmetre i 80 mm de longitud. (material) | 1.165 | 5.82 | 6.78 |
| mt13ccg010i | m² | Xapa perfilada d'acer galvanitzat, de 1 mm d'espessor, amb nervis d'entre 40 i 50 mm d'altura de cresta, a una separació d'entre 250 i 270 mm i inèrcia entre 21 i 34 cm4, segons UNE-EN 14782. (material) | 0.339 | 10.40 | 3.53 |
| mt13ccg030c | U | Cargol autoroscant de 6,5x70 mm d'acer galvanitzat, amb volandera. (material) | 2.331 | 0.18 | 0.42 |
| mo119 | h | Oficial 1ª Seguretat i Salut. (mà d'obra) | 0.528 | 28.42 | 15.01 |
| mo120 | h | Peó Seguretat i Salut. (mà d'obra) | 0.528 | 23.81 | 12.57 |
| % | % | Costos directes complementaris | 2 % | 50.25 | 1.01 |
|  |  | Costos directes |  |  | 51.26 |
