# Cos de mur d'escullera

- Propietat de l'arxiu: CYPE Ingenieros S.A.
- Format: FIEBDC-3/2016
- Programa: Generador de preus de la construcció. CYPE Ingenieros, S.A.
- Data: 17/06/2024
- Divisa: EUR
- Costos indirectes: 3 %
- IVA: 21 %

## C Fonamentacions

### CC Contencions

#### CCE Murs d'escullera

**CCE020** m³ Cos de mur d'escullera.
Cos de mur d'escullera de blocs de pedra calcària, confrontada, col·locats amb retroexcavadora sobre cadenes amb pinça per a escullera.
Inclou: Replanteig. Preparació de la superfície de recolzament. Col·locació dels blocs de pedra. Retirada del material sobrant.
Criteri d'amidament de projecte: Volum mesurat sobre la secció teòrica de càlcul, segons documentació gràfica de Projecte.
Criteri de mesura d'obra: Es mesurarà el volum teòric executat segons especificacions de Projecte.

| Codi | Ut | Descripció | Rendiment | Preu | Import |
|---|---|---|---|---|---|
| mt06psm020a | t | Bloc de pedra calcària, confrontada. (material) | 1.55 | 10.22 | 15.841 |
| mq01exc020a | h | Retroexcavadora sobre cadenes, de 118 kW, amb pinça per a escullera. (maquinària) | 0.506 | 131.34 | 66.458 |
| mo041 | h | Oficial 1ª construcció d'obra civil. (mà d'obra) | 0.495 | 28.42 | 14.068 |
| % | % | Costos directes complementaris | 2 % | 96.367 | 1.927 |
|  |  | Costos directes |  |  | 98.294 |

Residus:
- col·locació: mt06psm020a Bloc de pedra calcària, confrontada; factor de residu 0.0154

## Recursos

**mt06psm020a** t Bloc de pedra calcària, confrontada
Dades tècniques: Cost energètic 2220.000 MJ; Emissió de CO2 80.000 kg; Codi LER 01 04 13; Massa de l'element 1000 kg; Volum 0.666667 m3
