# Fresat de paviment d'aglomerat asfàltic

- Propietat de l'arxiu: CYPE Ingenieros S.A.
- Format: FIEBDC-3/2016
- Programa: Generador de preus de la construcció. CYPE Ingenieros, S.A.
- Data: 17/06/2024
- Divisa: EUR
- Costos indirectes: 3 %
- IVA: 21 %

## D Demolicions

### DM Ferms i paviments

#### DMF Asfàltics

**DMF005** m² Fresat de paviment d'aglomerat asfàltic.
Fresat de paviment d'aglomerat asfàltic de 10 cm de gruix mitjà, mitjançant fresadora en fred compacta, equipada amb banda transportadora per a la càrrega directa sobre camió de les restes generades i posterior escombrat de la superfície fresada amb escombradora mecànica.
Criteri de valoració econòmica: El preu no inclou la demolició de la base suport.
Inclou: Replanteig de la superfície a fresar. Fresat del paviment. Escombrat de la superfície. Neteja de les restes de l'obra. Càrrega mecànica d'enderrocs sobre camió o contenidor.
Criteri d'amidament de projecte: Superfície mesurada segons documentació gràfica de Projecte.
Criteri de mesura d'obra: Es mesurarà la superfície realment fresada segons especificacions de Projecte.

| Codi | Ut | Descripció | Rendiment | Preu | Import |
|---|---|---|---|---|---|
| mq11fre010 | h | Fresadora en fred compacta, per a la remoció de capes de paviment, de 155 kW, equipada amb banda trasportadora, de 100 cm d'amplada de fresat i fins a 30 cm de profunditat de fresat. (maquinària) | 0.022 | 229.83 | 5.056 |
| mq11bar010 | h | Escombradora remolcada amb motor auxiliar. (maquinària) | 0.022 | 67.98 | 1.496 |
| mq04dua020a | h | Dúmper de descàrrega frontal de 1,5 t de càrrega útil. (maquinària) | 0.022 | 6 | 0.132 |
| mo087 | h | Ajudant construcció d'obra civil. (mà d'obra) | 0.066 | 25.28 | 1.668 |
| % | % | Costos directes complementaris | 2 % | 8.352 | 0.167 |
|  |  | Costos directes |  |  | 8.519 |

Residus:
- demolició: ruo170302 Barreges bituminoses diferents de les especificades en el codi 17 03 01. (component de residu); rendiment 210 kg; Codi LER 17 03 02; Massa de l'element 1 kg; Volum 0.001 m3
