# Demolició de paviment exterior de llambordins

- Propietat de l'arxiu: CYPE Ingenieros S.A.
- Format: FIEBDC-3/2016
- Programa: Generador de preus de la construcció. CYPE Ingenieros, S.A.
- Data: 07/06/2025
- Divisa: EUR
- Costos indirectes: 3 %
- IVA: 21 %

## D Demolicions

### DM Ferms i paviments

#### DMX Paviments exteriors

**DMX010** m² Demolició de paviment exterior de llambordins.
Demolició de paviment exterior de llambordins i capa de sorra, amb martell pneumàtic, i càrrega mecànica sobre camió o contenidor.
Criteri de valoració econòmica: El preu no inclou la demolició de la base suport.
Inclou: Demolició de l'element. Fragmentació dels enderrocs en peces manejables. Retirada i arreplegat de enderrocs. Neteja de les restes de l'obra. Càrrega mecànica d'enderrocs sobre camió o contenidor.
Criteri d'amidament de projecte: Superfície mesurada segons documentació gràfica de Projecte.
Criteri de mesura d'obra: S'amidarà la superfície realment enderrocada segons especificacions de Projecte.

| Codi | Ut | Descripció | Rendiment | Preu | Import |
|---|---|---|---|---|---|
| mq05mai030 | h | Martell pneumàtic. (maquinària) | 0.235 | 4.66 | 1.095 |
| mq05pdm010a | h | Compressor portàtil elèctric 2 m³/min de cabal. (maquinària) | 0.117 | 4.35 | 0.509 |
| mq01ret010 | h | Miniretrocarregadora sobre pneumàtics de 15 kW. (maquinària) | 0.01 | 46.76 | 0.468 |
| mo112 | h | Peó especialitzat construcció. (mà d'obra) | 0.148 | 25.67 | 3.799 |
| mo113 | h | Peó ordinari construcció. (mà d'obra) | 0.106 | 24.86 | 2.635 |
| % | % | Costos directes complementaris | 2 % | 8.506 | 0.170 |
|  |  | Costos directes |  |  | 8.676 |

Residus:
- demolició: ruo010408 Residus de grava i roques triturades diferents dels esmentats en el codi 01 04 07. (component de residu); rendiment 230 kg; Codi LER 01 04 08; Massa de l'element 1 kg; Volum 0.000667 m3
- demolició: ruo010409 Residus de sorra i argiles. (component de residu); rendiment 338.25 kg; Codi LER 01 04 09; Massa de l'element 1 kg; Volum 0.000625 m3
- demolició: ruo170101 Formigó (formigons, morters i prefabricats). (component de residu); rendiment 105 kg; Codi LER 17 01 01; Massa de l'element 1 kg; Volum 0.000667 m3
