# Demolició de paviment exterior de terratzo

- Propietat de l'arxiu: CYPE Ingenieros S.A.
- Format: FIEBDC-3/2016
- Programa: Generador de preus de la construcció. CYPE Ingenieros, S.A.
- Data: 17/06/2024
- Divisa: EUR
- Costos indirectes: 3 %
- IVA: 21 %

## D Demolicions

### DM Ferms i paviments

#### DMX Paviments exteriors

**DMX080** m² Demolició de paviment exterior de terratzo.
Demolició de paviment exterior de rajoles de terratzo, amb mitjans mitjançant retroexcavadora amb martell picador, i càrrega mecànica sobre camió o contenidor.
Criteri de valoració econòmica: El preu inclou el picat del material d'unió, però no inclou la demolició de la base suport.
Inclou: Demolició de l'element. Fragmentació dels enderrocs en peces manejables. Retirada i arreplegat de enderrocs. Neteja de les restes de l'obra. Càrrega mecànica d'enderrocs sobre camió o contenidor.
Criteri d'amidament de projecte: Superfície mesurada segons documentació gràfica de Projecte.
Criteri de mesura d'obra: S'amidarà la superfície realment enderrocada segons especificacions de Projecte.

| Codi | Ut | Descripció | Rendiment | Preu | Import |
|---|---|---|---|---|---|
| mq01exn050c | h | Retroexcavadora sobre pneumàtics, de 85 kW, amb martell trencador. (maquinària) | 0.021 | 74.24 | 1.559 |
| mq01ret010 | h | Miniretrocarregadora sobre pneumàtics de 15 kW. (maquinària) | 0.01 | 46.76 | 0.468 |
| mo113 | h | Peó ordinari construcció. (mà d'obra) | 0.026 | 23.81 | 0.619 |
| % | % | Costos directes complementaris | 2 % | 2.646 | 0.053 |
|  |  | Costos directes |  |  | 2.699 |

Residus:
- demolició: ruo170101 Formigó (formigons, morters i prefabricats). (component de residu); rendiment 126 kg; Codi LER 17 01 01; Massa de l'element 1 kg; Volum 0.000667 m3
- demolició: ruo010409 Residus de sorra i argiles. (component de residu); rendiment 1 kg; Codi LER 01 04 09; Massa de l'element 1 kg; Volum 0.000625 m3
