# Desmuntatge de paperera

- Propietat de l'arxiu: CYPE Ingenieros S.A.
- Format: FIEBDC-3/2016
- Programa: Generador de preus de la construcció. CYPE Ingenieros, S.A.
- Data: 17/06/2024
- Divisa: EUR
- Costos indirectes: 3 %
- IVA: 21 %

## D Demolicions

### DT Equipament urbà

#### DTM Mobiliari urbà

**DTM020** U Desmuntatge de paperera.
Desmuntatge de paperera d'alumini, amb mitjans manuals, i càrrega manual sobre camió o contenidor.
Criteri de valoració econòmica: El preu inclou la reparació de desperfectes en la superfície de suport.
Inclou: Desmuntatge de l'element. Reparació de la superfície de recolzament. Retirada i apilament del material desmuntat. Neteja de les restes de l'obra. Càrrega manual del material desmuntat i restes de l'obra sobre camió o contenidor.
Criteri d'amidament de projecte: Nombre d'unitats previstes, segons documentació gràfica de Projecte.
Criteri de mesura d'obra: S'amidarà el nombre d'unitats realment desmuntades segons especificacions de Projecte.

| Codi | Ut | Descripció | Rendiment | Preu | Import |
|---|---|---|---|---|---|
| mo087 | h | Ajudant construcció d'obra civil. (mà d'obra) | 0.166 | 25.28 | 4.196 |
| % | % | Costos directes complementaris | 2 % | 4.196 | 0.084 |
|  |  | Costos directes |  |  | 4.280 |

Residus:
- demolició: ruo170203 Plàstic. (component de residu); rendiment 1.62 kg; Codi LER 17 02 03; Massa de l'element 1 kg; Volum 0.001667 m3
- demolició: ruo170407 Metalls mesclats. (component de residu); rendiment 22.95 kg; Codi LER 17 04 07; Massa de l'element 1 kg; Volum 0.000667 m3
- demolició: ruo080111 Residus de pintura i vernís que contenen dissolvents orgànics o altres substàncies perilloses. (component de residu); rendiment 2.43 kg; Codi LER 08 01 11; Massa de l'element 1 kg; Volum 0.001111 m3
