# Transport de mobiliari urbà

- Propietat de l'arxiu: CYPE Ingenieros S.A.
- Format: FIEBDC-3/2016
- Programa: Generador de preus de la construcció. CYPE Ingenieros, S.A.
- Data: 17/06/2024
- Divisa: EUR
- Costos indirectes: 3 %
- IVA: 21 %

## D Demolicions

### DT Equipament urbà

#### DTM Mobiliari urbà

**DTM100** m³ Transport de mobiliari urbà.
Transport de mobiliari urbà (aproximadament 4 u/m³) amb un pes mitjà de fins a 500 kg/m³, mitjançant camió, a una distància màxima de 5 km, i càrrega manual sobre camió o contenidor.
Inclou: Càrrega sobre camió. Transport del material. Descàrrega de cadascun dels elements. Aplec en la zona designada.
Criteri d'amidament de projecte: Volum mesurat segons documentació gràfica de Projecte.
Criteri de mesura d'obra: Es mesurarà el volum realment executat segons especificacions de Projecte.

| Codi | Ut | Descripció | Rendiment | Preu | Import |
|---|---|---|---|---|---|
| mq04cap010a | h | Camió per a transport, de 12 t de càrrega. (maquinària) | 0.289 | 81.26 | 23.484 |
| mo113 | h | Peó ordinari construcció. (mà d'obra) | 0.138 | 23.81 | 3.286 |
| % | % | Costos directes complementaris | 2 % | 26.770 | 0.535 |
|  |  | Costos directes |  |  | 27.305 |
