# Línia subterrània de distribució de baixa tensió directament soterrada

- Propietat de l'arxiu: CYPE Ingenieros S.A.
- Format: FIEBDC-3/2016
- Programa: Generador de preus de la construcció. CYPE Ingenieros, S.A.
- Data: 28/05/2025
- Divisa: EUR
- Costos indirectes: 3 %
- IVA: 21 %

## I Instal·lacions

### IU Urbanes

#### IUB Línies subterrànies de baixa tensió

**IUB020** m Línia subterrània de distribució de baixa tensió directament soterrada.
Línia subterrània de distribució de baixa tensió directament soterrada, formada per 4 cables unipolars RV reacció al foc classe Cca-s1b,d1,a1, amb conductor d'alumini, de 50 mm² de secció, sent la seva tensió assignada de 0,6/1 kV, col·locats sobre llit de sorra de 10 cm d'espessor, degudament compactada i anivellada mitjançant amb picó vibrant de guiat manual i posterior reblert amb la mateixa sorra fins a 10 cm per sobre de la generatriu superior dels cables. Inclús placa de protecció i cinta de senyalització.
Criteri de valoració econòmica: El preu no inclou l'excavació ni el reblert principal.
Inclou: Replantejament del recorregut de la línia. Abocat de la sorra en el fons de la rasa. Estesa de cables. Col·locació de la placa de protecció. Col·locació de la cinta de senyalització. Connexionat i comprovació del seu correcte funcionament. Execució del reblert envoltant.
Criteri d'amidament de projecte: Longitud mesurada segons documentació gràfica de Projecte.
Criteri de mesura d'obra: Es mesurarà la longitud realment executada segons especificacions de Projecte.

| Codi | Ut | Descripció | Rendiment | Preu | Import |
|---|---|---|---|---|---|
| mt01ara010a | m³ | Sorra amb granulometria de 0 a 5 mm de diàmetre, neta. (material) | 0.069 | 14.61 | 1.008 |
| mt35cun350a | m | Cable unipolar RV, sent la seva tensió assignada de 0,6/1 kV, reacció al foc classe Eca segons UNE-EN 50575, amb conductor d'alumini classe 2 de 50 mm² de secció, amb aïllament de polietilè reticulat (R) i coberta de PVC (V). Segons UNE 21123-4. (material) | 4 | 3.24 | 12.960 |
| mt35www040 | U | Placa de protecció de cables soterrats, de polietilè, de 250 mm d'amplada i 1 m de longitud, color groc, amb l'inscripció "ATENCIÓ! CABLES ELÈCTRICS" i triangle de risc elèctric. (material) | 1 | 3.02 | 3.020 |
| mt35www030 | m | Cinta de senyalització de polietilè, de 150 mm d'amplada, color groc, amb l'inscripció "ATENCIÓ! A SOTA HI HA CABLES ELÈCTRICS" i triangle de risc elèctric. (material) | 1 | 0.26 | 0.260 |
| mq04dua020b | h | Dúmper de descàrrega frontal de 2 t de càrrega útil. (maquinària) | 0.008 | 10.58 | 0.085 |
| mq02rop020 | h | Picó vibrant de guiat manual, de 80 kg, amb placa de 30x30 cm, tipus piconadora de granota. (maquinària) | 0.057 | 4 | 0.228 |
| mq02cia020j | h | Camió cisterna, de 8 m³ de capacitat. (maquinària) | 0.001 | 121.25 | 0.121 |
| mo020 | h | Oficial 1ª construcció. (mà d'obra) | 0.045 | 29.67 | 1.335 |
| mo113 | h | Peó ordinari construcció. (mà d'obra) | 0.045 | 24.86 | 1.119 |
| mo003 | h | Oficial 1ª electricista. (mà d'obra) | 0.086 | 30.63 | 2.634 |
| mo102 | h | Ajudant electricista. (mà d'obra) | 0.086 | 26.36 | 2.267 |
| % | % | Costos directes complementaris | 2 % | 25.037 | 0.501 |
|  |  | Costos directes |  |  | 25.538 |

Residus:
- col·locació: mt01ara010a Sorra amb granulometria de 0 a 5 mm de diàmetre, neta; factor de residu 0.003
- col·locació: mt35cun350a; factor de residu 0.0137261
- col·locació: mt35www040; factor de residu 0.0434775
- col·locació: mt35www030; factor de residu 0.044

## Recursos

**mt01ara010a** m³ Sorra amb granulometria de 0 a 5 mm de diàmetre, neta
Dades tècniques: Cost energètic 146.250 MJ; Emissió de CO2 7.800 kg; Codi LER 01 04 09; Massa de l'element 1950 kg; Volum 1.21875 m3

**mt35cun350a** m Cable unipolar RV
Dades tècniques: Cost energètic 8.516 MJ; Emissió de CO2 0.224 kg; Codi LER 17 04 11; Massa de l'element 0.23 kg; Volum 0.000153 m3
Residus:
- embalatge: re150101 Envasos de paper i cartró. (component de residu); rendiment 0.072 kg; Codi LER 15 01 01; Massa de l'element 1 kg; Volum 0.001333 m3

**mt35www040** U Placa de protecció de cables soterrats
Dades tècniques: Cost energètic 54.835 MJ; Emissió de CO2 1.974 kg; Codi LER 17 02 03; Massa de l'element 0.4 kg; Volum 0.000667 m3
Residus:
- embalatge: re150101 Envasos de paper i cartró; rendiment 0.035 kg

**mt35www030** m Cinta de senyalització de polietilè
Dades tècniques: Cost energètic 61.620 MJ; Emissió de CO2 1.918 kg; Codi LER 17 02 03; Massa de l'element 0.41 kg; Volum 0.000683 m3
Residus:
- embalatge: re170201 Fusta. (component de residu); rendiment 0.04 kg; Codi LER 17 02 01; Massa de l'element 1 kg; Volum 0.000909 m3
